# Kaiserstrasse
Angebotsaufforderung (GAEB DA 2000 1.2, DA83)
Projekt: Kaiserst
Währung: EUR
Erstellt mit: G&W CALIFORNIA PRO, CALIFORNIA PRO, 17.03.2025

## Leistungsverzeichnis
Datum: 17.03.2025

*Hinweis: Baubeschreibung*
1.  Baubeschreibung

Zunächst werden Pflasterarbeiten im Gehweg sowie einem neuen Parkstreifen im Bereich Kaiserplatz, die Einmündungsbereiche Althofstraße, Muhrenkamp sowie Paul-Esser-Straße umgebaut.

Auch der ehemalige Haltestellenbereich wird umgebaut, sodass nach Abschluss der Maßnahme eine durchgängige Radwegverbindung bis zum Dickswall vorhanden ist. Weiterhin erfolgt ein Umbau der Lichtsignalanlage mit einer Erweiterung der Leitungstrasse.

Anschließend werden die seitlich der Gleisanlage liegenden Fahrbahnbereich der Kaiserstraße von Kaiserplatz bis Südstraße umgestaltet. Hierzu wird der Asphalt in der Fahrbahn instandgesetzt und ein neuer Radweg errichtet. Dazu kommt neben Markierung und Pflaster ein besonders hochwertiger roter Asphaltbelag zum Einsatz.

Die Adolfstraße erhält eine völlig neue Signalanlage.

2. Bauablauf + Verkehrsführung

Bereich Kaiserplatz bis Südstraße

Hinweis zu den Bauphasen 1 bis 4: Zunächst werden die vorbereitenden Pflasterarbeiten sowie die Erneuerung der Signalanlagen im den Knotenpunkten Paul-Essers-Straße sowie Adolfstraße durchgeführt. Hierzu wird unter 1-spuriger Aufrechterhalten des IV gearbeitet.

Für die Knotenpunkte Paul-Essers-Straße und Muhrenkamp wird die Verkehrsführung gemäß dem beigefügten Plan geändert. Für die Arbeiten an der Paul-Essers-Straße sowie dem Knotenpunkt Adolfstraße ist eine Kreuzungssignalanlage einzurichten. Während der Umbauarbeiten der LSA wird entsprechen mobil signalisiert.

1. BA: 28.04 – 13.06.2025: Pflasterarbeiten östliche Gehwege + Fahrbahn
2. BA: 16.06 – 18.07.2025: Pflasterarbeiten westliche Gehwege + Fahrbahn
3. BA: 21.07 – 01.08.2025: Umgestaltung der ehemaligen Haltestellenbereichs  in eine neu Radwegverbindung.
4. BA: 04.08 – 15.08.2025: LSA + KSR, in den Teilbereichen Eimündung Paul-  Essers-Straße, Adolfstraße sowie ehemalige Haltestelle wird die Signalisierung erneuert. Während der  Umbauarbeiten der LSA wird mobil signalisiert.
Hinweis zu den Asphaltarbeiten:

Zunächst wird der gesamte Teilbereich gefräst, und in Teilbereichen in schwarzem SMA asphaltiert. Durch einen erneuten Fräsgang Teile des Radwegstreifen aufgenommen und abschließend wird die rote Asphaltdeckschicht eingebaut. Bei direkt an der Rinne angrenzenden Bereichen kann der rote Asphalt direkt eingebaut werden. Diese Phasen erfolgen unter Verkehr

Die Arbeiten für den ersten Fräsgang sowie für den Einbau des SMA finden ohne Verkehr statt.  Hierzu wird eine Umleitungsstrecke gemäß beiliegendem Plan ausgeschildert. Der zweite Fräsgang sowie der rote Asphalt wird  unter 1-sprigen IV gebaut.
Während der Bauphase 5, 6 und 9 fährt die Bahn, für die Bauphase 10 wird sie außer Betrieb genommen. Der Rettungsweg führt dann mit über die Gleistrasse, der RTW muss das anliegende Krankenhaus jederzeit ohne Einschränkungen erreichen können.

Der IV wird über die gemäß Plan beigefügten Umleitungsstrecke geleitet, dies ist für Bauphase 6 und 10, also insgesamt zweimal zu beschildern. Die Bauphasen 7 und 8 werden unter Aufrechterhaltung einer Fahrbeziehung des IV ausgeführt. Die Markierungsarbeiten werden unter Verkehr mit Sicherung des jeweiligen Arbeitsbereichs ausgeführt.

Bereich Kaiserplatz bis Südstraße

5. BA: 16.08.2025: Fräsarbeiten, Samstagarbeit ab 22:00 Uhr
6. BA: 17.08.2025: Einbau SMA (schwarz), Sonntagsarbeit ab 8:00 Uhr
7. BA: 18. + 19.08.2025: Fräsarbeiten und Einbau AC D8 (rot) unter Verkehr
8. BA: 20. – 22.08.2025: Weißmarkierungsarbeiten "unter Verkehr"
Bereich Kaiserstraße bis Paul-Esser-Straße (ohne Bahn)

9. BA: vom 23.08.2025: Fräsarbeiten, Samstagsarbeit ab 22:00 Uhr
10. BA: vom 24.08.2025: Einbau SMA (schwarz), Sonntagsarbeit ab 8:00 Uhr, Hierzu wird eine Umleitungsstrecke gemäß beiliegendem Plan ausgeschildert.
11. BA: vom 25. + 26.08.2025: Fräsarbeiten und Einbau AC D8 (rot) unter Verkehr
12. BA: vom 27.- 29.08.2025:  Weißmarkierungsarbeiten "unter Verkehr"
Hinweis: Die Kosten zur Einholung der Genehmigung der Samstags-/ Sonntags-/ und Nachtarbeit sowie der Stundenlohnzulagen Nacht-/ und Wochenendarbeiten zur Ausführung der entsprechenden Bauleistungen sowie die Kosten der Mischanlage gemäß der oben beigefügten Baubeschreibung sind mit in die entsprechenden Einheitspreise einzukalkulieren. Die NU-Kosten Sipo werden über die entsprechende Position vergütet.
Gutachten

3.1 Bodengutachten

Ein Baugrundgutachten liegt der Ausschreibung in Dateiform bei.

3.2 Senkeneinlaufinspektion

Nicht erforderlich, die neuen Senken werden an die Bestandsleitungen mit angebunden.

4. Baustelleneinrichtung

4.1 Flächen

Die Beschaffung von Flächen für die Baustelleneinrichtung (Lagerflächen, Baubüros usw.) obliegt dem AN. Wohnlager dürfen auf dem Gelände der Baustelleneinrichtung nicht aufgestellt werden. Gehwege dürfen für die Lagerung von Aushubmassen und Baustoffen nicht genutzt werden.

4.2 Baustellenräumung

Nach Beendigung der Bauarbeiten hat der AN die Baustelle ordnungsgemäß aufzuräumen, die nicht eingebauten Baustoffe abzufahren und die Oberfläche in einen einwandfreien Zustand wieder herzustellen. Der AG kann vor der restlichen Fertigstellung der Baumaßnahme anordnen, Teilflächen zu räumen.

4.3 Verkehr

Der Individualverkehr muss während der gesamten Bauzeit aufrechterhalten werden. Der Baustellenverkehr hat sich der jeweiligen Verkehrssituation einzuordnen. Einfahrten und Eingänge sind für Anlieger freizuhalten. Die Baustelle ist durch Anordnung von Lauf- und Übergängen jederzeit im verkehrssicheren Zustand zu halten. Die Kosten dieser Maßnahmen sind in die Position "Einrichten und Vorhalten der Baustelleneinrichtung" einzurechnen. Alle für die Aufrechterhaltung des Verkehrs notwendigen Maßnahmen innerhalb der Baustelle wie Beschilderung, Beleuchtung, Sicherung usw. sind Sache des AN. Für die Baumaßnahme ist rechtzeitig ein Beschilderungsplan vom AN einzureichen und mit dem AG und dem Straßenverkehrsamt abzustimmen. Diese Leistungen sind in die Position "Einrichtungen zur Verkehrssicherung" einzurechnen. Alle Verkehrsflächen, insbesondere die Fahrbahn und Gehwege sind stets sauber zu halten.

5. Bauabwicklung

5.1 Bauzeitenplanung

Der genaue Bauablauf ist vor Beginn der Maßnahme mit der Bauleitung abzustimmen, ein BZP ist seitens des AN zu legen. Der AN hat den Bauzeitenplan vor Baubeginn als Datei und Ausdruck vorzulegen. Die dort vereinbarten Termine werden verbindliche Vertragsfristen.

5.2 Ausführungsunterlagen
Der Ausführung dürfen nur Unterlagen zugrunde gelegt werden, die vom AG zur Ausführung freigegeben und gekennzeichnet sind. Der AN hat in Bezug auf seine Leistungen grundsätzlich alle Angaben, Zeichnungen, Lieferungen und Leistungen des AG und der Vorunternehmer zu untersuchen, zu prüfen und innerhalb angemessener Frist vor Beginn und Weiterführung seiner Arbeiten den AG auf Bedenken schriftlich hinzuweisen.

5.3 Bauleitung des AN

Der AN benennt dem AG unmittelbar nach Vertragsabschluss eine geeignete Fachkraft als verantwortlichen Bauleiter, sowie seinen Vertreter. Der AN stellt sicher, dass der Bauleiter bzw. sein Stellvertreter für die Dauer der Ausführung der Leistung ständig erreichbar sind. Bei Gesprächen zwischen dem AN und den einzelnen Versorgungsträgern ist der AG zu beteiligen, die Inhalte sind für den AG zu protokollieren.

5.4 Verkehrssicherung

Das Verkehrssicherungsunternehmen sowie der für die Verkehrssicherung Verantwortliche sind dem AN spätestens 1 Woche vor Baubeginn zu benennen. Es obliegt dem AN rechtzeitig zu den Verkehrslenkungstermin einzuladen, die VZ-Pläne entsprechend rechtzeitig zur Genehmigung durch Amt 32 einzureichen und die entsprechende AO einzuholen, Verzögerung gehen zu Lasten des AN.
Die Ergebnisse des OT sind am selben Tag durch den AN zu dokumentieren und an dem mit dem AN abgestimmten Verteiler zu versenden.

Die Verkehrssicherung ist gemäß RSA zu warten die Protokollierung hat zeitnah zu erfolgen und ist dem AN unaufgefordert zur Verfügung zu stellen. Die Kosten sind in die entsprechen Einheitspreise mit einzurechnen. Es erfolgt keine gesonderte Vergütung.

5.5 entfällt

5.6 Kabel und Rohrleitungen

Der AN hat sich vor Beginn der Bauarbeiten  über alle vorhandenen Versorgungsleitungen und deren genaue Lage zu unterrichten. Notfalls sind hierfür Suchschlitze anzuordnen. Diese werden nicht  gesondert vergütet. Verzögerungen oder Erschwernisse, die durch Leitungen entstehen, berechtigen nicht zu einer zusätzlichen Forderung. Zeitliche Verzögerungen durch eigenverschuldete Beschädigungen von Leitungsnetzen sind durch geeignete Maßnahmen des AN zu kompensieren. Es obliegt dem AN die Verlegung, Sicherung oder Stilllegung von Leitungen mit den jeweiligen Versorgungsträgern rechtzeitig abzustimmen. Unbekannte Leitungen sind dem AG sofort zu melden. Bei Gesprächen zwischen dem AN und den einzelnen Versorgungsträgern ist der AG zu beteiligen, die Inhalte sind für den AG zu protokollieren.

5.7 Aufmaß und Abrechnung

Die für die Abrechnung notwendigen Feststellungen und Aufmaße sind dem Fortgang der Bauarbeiten entsprechend gemeinsam mit der Bauleitung des AG durchzuführen. Diese Aufmaße sind in Zusammenarbeit mit der Bauleitung des AG so auszuführen, dass eine Zuordnung zu den einzelnen Titeln der Massenaufstellung eindeutig hervorgeht bzw. abrechnungsrelevante Angaben (Gehweg, Fahrbahn, Parkstreifen) nachvollziehbar sind. Eine Abstimmung mit der Bauleitung des AG hat vor Erstellung des Aufmaßes statt zu finden. Diese Aufmaße sind von der Bauleitung des AG sowie des AN durch Unterschriften anzuerkennen. Für das Aufmaß von Leistungen, die bei der Weiterführung der Arbeiten nicht mehr einwandfrei feststellbar sind, hat der AN rechtzeitig bei der Bauleitung des AG anzumelden. Versäumt der AN das gemeinsame Aufmaß dieser Leistungen, so liegt es in der Entscheidung des AG, ein nach seiner Meinung geeignetes Verfahren für die Feststellung der  für die Abrechnung verbindlichen Maße zu wählen. Die digitale Erstellung von Abrechnungsplänen ist grundsätzlich zulässig, diese müssen jedoch eindeutig für den AN prüfbar sein. Vor Erstellung hat hierzu ein entsprechender Abstimmungstermin zu erfolgen, indem das projektbezogenen Vorgehen festgelegt wird.

5.8 Vermessung und Absteckung

Die Straßenhauptachse und bei Notwendigkeit die Ausbaugrenzen werden vom AG in der Örtlichkeit angezeigt (gemäß VOB / B § 3 Abs. 2) und müssen je nach Baufortschritt vom AN gesichert werden. Alle weiteren vermessungstechnischen Arbeiten (VOB / C Allg. Regelungen für Bauarbeiten jeder Art Abs. 4.1.3) zur Umsetzung der Bauleistung sind auftragnehmerseitig zu erstellen. Die hierfür anfallenden Kosten sind in die Einheitspreise einzurechnen, falls nicht explizit im LV ausgewiesen. Sämtliche Vermessungsarbeiten sind sorgfältig und unter Einsatz moderner Vermessungsinstrumente und von einer qualifizierten Person, durchzuführen. Die Vermessungsinstrumente sind regelmäßig zu prüfen und erforderlichenfalls zu justieren.

5.9 Abnahme

Die Prüfung und Feststellung von Teilen der Leistung durch den AG, die durch den Fortschritt der Bauarbeiten der Prüfung und Feststellung entzogen werden, ist vom AN rechtzeitig vorher bei der Bauleitung des AG zu beantragen. Unterlässt der AN die Anmeldung, so trägt er alle Kosten für die Maßnahmen, welche zur Durchführung einer nachträglichen Prüfung nötig sind. Nach Fertigstellung der Leistung hat die "förmliche" Abnahme gemäß § 12 Nr.4 VOB/B stattzufinden, ohne Rücksicht darauf, ob die Leistung bereits vom AG benutzt wird. Eine stillschweigende oder fiktive Abnahme ist ausgeschlossen.

6. Entsorgung

7. Entsorgung / Wiederverwertung Ausbaustufe

7.1 Entsorgungskonzept + Begleitscheine

Die Entsorgung des Aufbruchguts wurde auf Grundlage des der Ausschreibung beigefügten Gutachten festgelegt. Vor Beginn der Maßnahme ist durch den AN eine entsprechendes Entsorgungskonzept vorzulegen.
Ergänzend zu dem vorliegenden Gutachten wird während der Maßnahme eine gutachterliche Baubegleitung durch den AG veranlasst um eine entsprechend zeitnah erstellt Deklarationsanalytik beizubringen.
Das Begleitscheinverfahren wird entsprechend der beigefügten Darstellung für Gefährliche Abfälle angewendet. Diese sind Abfallschlüssel 17 03 01 zugeordnet.
Für Aufbruchgut mit PAK-/ bzw. Bezo[a]pyrenwerten unterhalb von 1.000 bzw. 50 mg / kg ist die Entsorgung über Abfallschlüssel 17 03 02 vorgesehen.
7.2 Hinweise zur Ersatzbaustoffverordnung

Den Ausschreibungsunterlagen liegt ein Bericht zur Untersuchung des Gehweg- und Fahrbahnaufbaus (Anlage 2) bei. Die entnommenen Proben wurden gemäß ErsatzbaustoffV Anlage 1 den entsprechenden Materialklassen zugeordnet.
Es gilt die Ersatzbaustoffverordnung (folgend EBV)

Aufnehmen von mineralischen Abfällen nach EBV:
Bei der Aufnahme von Bodenaushub hat eine Separation des Materials entsprechend dem der Ausschreibung beiliegenden geotechnischen Gutachten zu erfolgen. Das Material ist unmittelbar auf LKW zu verladen und abzufahren.
Abfuhr von mineralischen Abfällen nach EBV:
Das Aushubmaterial muss einer zertifizierten Aufbereitungsanlage zugeführt werden.
Anlieferung und Einbau von RC-Material / MEB nach EBV:
Die Original-Lieferscheine über das eingebaute Material sind im Umfang nach § 25 EBV dem AG einzureichen. Die Lieferscheine sind zusätzlich in den entsprechenden Tagesberichten aufzuführen.
Anzeigepflicht:
Im Zuge der Maßnahme sind ausschließlich MEB der Güte BM-0, BG-0, SKG, GS-0 bzw. RC-1 einzubauen. Eine behördliche Anzeigepflicht nach § 22 EBV entfällt somit.
7.3 Entsorgung / Verwertung von Ausbaustoffen nach DepV
Ausbaustoffe, welche nach DK I-III deklariert wurden sind einer entsprechenden Entsorgung / Deponierung oder Verwertung zuzuführen.
Eine Entsprechende Zertifizierung der Anlage ist vor Abfuhr des Materials im Zuge des Entsorgungskonzeptes vorzulegen

8. Baumschutz

Die Vorschriften der RAS-LP 4, DIN 18920 und die Baumschutzsatzung der Stadt Mülheim an der Ruhr sind zwingend zu beachten.

9. Hinweis:

Es wird ausdrücklich auf die Bestimmung der DIN 18299 2.1.1 VOB/C hingewiesen. Die Leistungen umfassen auch die Lieferung der dazu gehörigen Stoffe und Bauteile, einschließlich Abladen und Lagern auf der Baustelle.

### 1 Baustelleneinrichtung

**1.1 Baustelle einrichten**
Baustelle einrichten

Geräte, Werkzeuge und sonstige Betriebsmittel, die zur vertragsgemässen Durchführung der Bauleistungen erforderlich sind, auf die Baustelle bringen, bereitstellen und - soweit der Geräteeinsatz nicht gesondert berechnet wird - betriebsfertig aufstellen einschl. der dafür notwendigen Arbeiten. Die erforderlichen festen Anlagen herstellen.

Baubüros, Unterkünfte, Werkstätten, Lagerschuppen und dgl., soweit erforderlich, antransportieren, aufbauen und einrichten. Strom-, Wasser-, Fernsprechanschluss sowie Entsorgungseinrichtungen und dgl. für die Baustelle, soweit erforderlich, herstellen.

Bei Bedarf Zufahrtswege zur Baustelle sowie Lagerplätze im Baustellenbereich anlegen.

Flächen beschaffen, sofern die vom AG zur Verfügung gestellten nicht ausreichen.

Kosten für Vorhalten, Unterhalten und Betreiben der Geräte, Anlagen und Einrichtungen einschl. Mieten, Pacht, Gebühren und dgl. werden nicht mit dieser Pauschale, sondern mit den Einheitspreisen der betreffenden Teilleistungen vergütet.

Soweit nicht für bestimmte Leistungen (z.B. Bedarfsleistungen) für das Einrichten der Baustelle gesonderte Positionen im Leistungsverzeichnis enthalten sind, gilt die Pauschale für alle Leistungen sämtlicher Abschnitte des Leistungsverzeichnisses.
Menge: 1,000 psch

**1.2 Vor- u. Unterhaltung der Baustelleneinrichtung**
Vor- u. Unterhaltung der Baustelleneinrichtung

Vor- u. Unterhaltung der unter Pos. 1.1 beschriebenen Baustelleneinrichtung. Die Kosten für das Vorhalten der Maschinen und Geräte sowie deren Unterhaltung und Betrieb sind auf die Einheitspreise umzulegen.

Die Einfahrten der Anlieger und Gewerbebetreibenden sind jederzeit in befahrbarem Zustand zu halten. Eventuelle Samstagsarbeit ist einzukalkulieren.

Einzurechenen ist die Bewachung der Baustelle, auch während der arbeitsfreien Zeit, innerhalb der gesamten Bauzeit.

Während der Bauzeit sind an Tage der Müllabfuhr die Müllgefäße bzw. der zugelassene Sperrmüll der Anlieger vor Eintreffen der Müllfahrzeuge an den von ihnen benutzbaren Fahrweg zu transportieren. Die Müllgefäße sind nach der Entleerung unverzüglich zurückzubringen.

Beginn und Ende der Bereitstellung werden vom Tage der Übernahme bzw. Rückgabe an gerechnet. Außer den vollen Wochen werden die Teilzeiten nach Tagen zu 1/7 des Einheitspreises vergütet.
Menge: 13,000 Wo

**1.3 Baustelle räumen, sämtliche LV-Abschnitte**
Baustelle räumen, sämtliche LV-Abschnitte

Baustelle von allen Geräten, Anlagen, Einrichtungen und dergleichen räumen.

Benutzte Flächen und Wege sind entsprechend dem ursprünglichen Zustand ordnungsgemäß herzurichten und  Verunreinigungen zu beseitigen.

Soweit nicht bei bestimmten Leistungen für das Räumen der Baustelle gesonderte Positionen im Leistungsverzeichnis enthalten sind, gilt die Pauschale für alle Leistungen sämtlicher Abschnitte dieses Leistungsverzeichnisses.
Menge: 1,000 psch

**1.4 Bauzeitenplan**
Bauzeitenplan

Bauzeitenplan als Balkenplan - Datenformat .mpp - unter Berücksichtigung aller wesentlichen Einzelvorgänge einschl. der Ecktermine für die Einleitung neuer Verkehrsphasen unmittelbar nach Auftragserteilung aufstellen und spätestens 5 Arbeitstage nach Auftragserteilung dem Auftraggeber zur Genehmigung vorlegen. Von dem zur Ausführung genehmigten Bauzeitenplan sind dem AG drei Papierexemplare sowie eine Datei zu übergeben.

In dem Bauzeitenplan sind weiter aufzunehmen alle notwendigen Leistungen beteiligter Dritter wie z.B. Maßnahmen von Ver-/ und Entsorgungsträger etc.

Aus einer Unterlassung dieser Forderungen entstehende Behinderungen, Verzögerungen oder Stillstände, gehen zulasten des AN.

Der tatsächliche Bauverlauf ist in dem zur Ausführung genehmigten Bauzeitenplan bauphasenweise fortlaufend zu aktualisieren.

30% der Pauschale werden nach schriftlicher Anerkennung durch den AG, der Rest nach Erfüllung der Leistung vergütet.
Menge: 1,000 psch

**1.5 Baustelleneinrichtungsplan**
Baustelleneinrichtungsplan

Detaillierten Baustelleneinrichtungsplan bauphasenweise aufstellen und mit AG und den sonstigen Auftragnehmern im Baufeld abstimmen. Baustelleneinrichtungsplan phasenweise fortschreiben. Baustelleneinrichtungsplan als Lageplan i. M. = 1: 250 mit Angaben aller zur Genehmigung erforderlichen Daten und Beschreibungen. In Fortschreibung bereits erbrachte Leistungen angeben.

Die Pauschale gilt für alle Leistungen dieser Baumaßnahme.

70 % der Pauschale werden nach schriftlicher Anerkennung durch den AG, der Rest nach Erfüllung der Leistung vergütet.
Menge: 1,000 psch

**1.6 Sicherheits- und Gesundheitsschutz-Koordinator, NU-Leistung**
Sicherheits- und Gesundheitsschutz-Koordinator, NU-Leistung

Koordinieren der Sicherheits- und Gesundheitsschutzbelange unter Berücksichtigung der allgemeinen Grundsatze nach § 4 des Arbeitsschutzgesetzes in eigener Verantwortung. Die rechtswirksame Übertragung der Eigenverantwortung erfolgt gemäß § 4 BaustellV durch die Beauftragung. Analyse der technischen und organisatorischen Abwicklung ab dem Zeitpunkt der Beauftragung auf Sicherheitsrisiken und Gesundheitsschutzaspekte. Dokumentation der Ergebnisse aus den Analysen der Sicherheitsrisiken und den Gesundheitsschutzrisiken. Mitwirkung bei der Erarbeitung von Lösungsmöglichkeiten zur Beseitigung bzw. Minimierung von Gefährdungen während späterer Arbeiten an der baulichen Anlage.

-Feststellen sicherheits- und gesundheitsschutzrelevanter Wechselwirkungen zwischen den Arbeiten der einzelnen Gewerke auf der Baustelle und anderen betrieblichen Tätigkeiten oder Einflüssen auf oder in der Nahe der Baustelle,

-Aufzeigen von Möglichkeiten zur Vermeidung von Sicherheits- und Gesundheitsrisiken,

- Ausarbeitung eines grundlegenden Sicherheits- und Gesundheitsschutzplanes (SiGe-Plan) entsprechend der Aktivitatentabelle und gemäß § 2 Abs. 3 und § 3 Abs. 2 Satz 2 BaustellV,

-Der SiGe-Plan muss die für das betreffende Bauvorhaben anzuwendenden Arbeitsschutzbestimmungen erkennen lassen und besondere Maßnahmen für die besonders gefährlichen Arbeiten nach Anhang II der BaustellV enthalten. Anpassen des Sicherheits- und Gesundheitsschutzplanes im Zuge des Baufortschrittes, sofern erforderlich.

-Mitwirken bei sicherheitstechnischen Vorüberlegungen zur Baustelleneinrichtung und Hinwirken auf die Berücksichtigung zugehöriger Massnahmen,

-Beraten bei bleibender sicherheitstechnischer Einrichtungen für mögliche spätere Arbeiten an der baulichen Anlage und Zusammenstellen der Unterlage entsprechend der Anforderungen der RAB 32 mit den erforderlichen Angaben für die sichere und gesundheitsgerechte Durchführung dieser Arbeiten,

-Beraten bei der Terminplanung, insbesondere bei der Abstimmung von Bauausführungszeiten, um Gefahren, die durch ein zeitliches Nebeneinander hervorgerufen werden können, zu vermeiden.

-Zusammenstellen einer grundlegenden Unterlage („Baumerkmalsakte“) zur späteren Ergänzung mit den erforderlichen, bei möglichen späteren Arbeiten an der baulichen Anlage zu berücksichtigenden Angaben zu Sicherheit und Gesundheitsschutz gemäss § 3 Abs. 2 Satz 3 BaustellV.

Der SiGeKo sichert dem Auftraggeber (Bauherr) zu, dass von ihm alle Eignungskriterien gemäss der RAB 30 in der jeweils gültigen Fassung erfüllt werden.
Menge: 1,000 psch

**1.7**
Gestellungen eines Sicherungsposten (Sipo)

Gestellung eines Sicherungsposten (Sipo). Der Sicherungsposten muss einen gültigen DB-SiPo-Ausweis besitzen. Der Einsatz wird von der Sicherungsaufsicht entsprechend den von der Ruhrbahn genehmigten Sicherungsmaßnahmen für Arbeiten im Gefahrenbereich der Straßenbahn gem. Dienstanweisung festgelegt.

Die Abrechnung erfolgt je Einsatztag, gemäß der Dokumention des NU.
Menge: 48,000 h

**1.8 Gestellungen eines Sicherungsposten (Sipo) - Wochenendarbeit, als Zulage**
Gestellungen eines Sicherungsposten (Sipo) - Wochenendarbeit, als Zulage

Die Zulage für Nachtarbeit beträgt 50 %
Menge: 16,000 h

**1.9 Gestellungen eines Sicherungsposten (Sipo) - Wochenendarbeit, als Zulage**
Gestellungen eines Sicherungsposten (Sipo) - Wochenendarbeit, als Zulage

Die Zulage für Nachtarbeit beträgt 50 %
Menge: 16,000 h

### 2 Verkehrssicherung

**2.1 Verkehrssicherung einrichten, vorhalten und räumen, Bauphase 1 - 4**
Verkehrssicherung einrichten, vorhalten und räumen, Bauphase 1 - 4

Einrichtungen zur Verkehrssicherung und Verkehrsregelung nach StVO bei Bauarbeiten im Bereich von Verkehrsflächen unter Aufrechterhaltung des Verkehrs aufbauen, ständig unterhalten und betreiben, ggf. umsetzen und abbauen.
Hier Arbeiten unter Einspruigkeit bzw. Sicherung des Baufelds.

Ausführung nach vom AN erstellten und von der zuständigen Behörde genehmigten Verkehrszeichenplänen, einschließlich Herstellung und Fortschreibung der Verkehrszeichenpläne entsprechend dem Baufortschritt.
Für die Verkehrssicherung und -lenkung einzurechnen sind u. a. Absperr- und Leitvorrichtungen, Zäune, Verkehrsschilder, elektrische Warnleuchten, Hinweistafeln, Gelbmarkierung, das Aufstellen von Baken usw.

Es wird wie folgt abgerechnet:
20 % der Pauschale für  erstmalige Einrichtung.
60 % dem jeweiligen Baufortschritt entsprechend.
20 % nach der Baustellenräumung.

Die Einrichtung der Umleitung und Änderung der Verkehrsführung gemäß den beigefügten Plänen sowie der mobilen LSA erfolgt über gesonderte Positionen.
Menge: 1,000 psch

**2.2 Verkehrssicherung einrichten, vorhalten und räumen, Bauphase 5 - 8**
Verkehrssicherung einrichten, vorhalten und räumen, Bauphase 5 - 8

wie in Position 2.1 beschrieben, jedoch Bauphase 5 - 8
Menge: 1,000 psch

**2.3 Verkehrssicherung einrichten, vorhalten und räumen, Bauphase 9 - 12**
Verkehrssicherung einrichten, vorhalten und räumen, Bauphase 9 - 12

wie in Position 2.1 beschrieben, jedoch Bauphase 9 - 12
Menge: 1,000 psch

**2.4 Vollsperrung während der Asphaltarbeiten, Bauphase 5 + 6 sowie 9 +10**
Vollsperrung während der Asphaltarbeiten, Bauphase 5 + 6 sowie 9 +10

wie in Position 2.1 beschrieben, jedoch Vollsperrung mit Umleitungsbeschilderung während Bauphasen 5 + 6, sowie 9 + 10

Ein entsprechender Umleitungsplan - "Vollsperrung während der Asphaltarbeiten" liegt der Ausschreibung bei.

Die Position bezieht sich auf die gesamte Leistung, die Umleitungsbeschilderung wird an 2 Terminen erforderlich.
Menge: 1,000 psch

**2.5 Mobile Lichtsignalanlage (LSA), gemäß TL Transportable**
Mobile Lichtsignalanlage - Kreuzungssignalanlage Typ D

Mobile Lichtsignalanlage (LSA), gemäß TL Transportable Lichtsignalanlagen, Typ D, komplett incl. der erforderlichen Ansteuerung / Verkabelung, auf Anordnung der Bauleitung bzw. Verkehrsbehörde liefern, funktionsgeprüft in Betrieb nehmen und wieder abbauen einschließlich der möglichen Längs- und Quertransporte innerhalb der Baustelle, bei Verlegung der einzelnen Bauphasen und aller Nebenarbeiten.

Bereich: Einmündung Paul-Essers-Straße / Knotenpunkt Adolfstraße

- mit 8 Signalgruppen
- mit 2 Infrarotdektoren

Die erforderliche Stromversorgung ist vom Auftragnehmer herzustellen. Sollten Montagearbeiten für die Verkabelung der Lichtsignalanlage im Bereich von Fahrleitungsanlagen erforderlich werden, so sind diese Arbeiten durch ein autoristiertes Unternehmen oder direkt durch den Bahnbetreiber durchzuführen. Auf den großen Abstand zwischen den zu koordinierenden Signalanlagen (ca. 450 m) wird hingewiesen und ist in den Einheitspreis mit einzurechen. Die Koordinierung des Bauablaufs obliegt dem Auftragnehmer. Die entsprechenden Mehrkosten sind in den Einheitspreis mit einzurechnen. Das Abhängen und wieder Freigeben der ortsfesten Signalanlage hat gemäß der verkehrsrechtlichen Anordnung zu erfolgen und ist in den Einheitspreis mit einzurechnen. Das Erstellen der erforderlichen Signalpläne und die diesbezüglich Abstimmung mit der zuständigen Verkehrsbehörde, bis hin zur Genehmigung einschließlich der Gebühren, sind in den Einheitspreis mit einzurechnen. Die Programmierung der transportablen Lichtsignalanlage hat entsprechend den genehmigten Plänen zu erfolgen. Die bei der Einrichtung erforderlichen Sicherungsmaßnahmen sind in den Einheitspreis mit einzurechnen. Die Anlage ist mit der Ruhrbahn zu koordinieren.

Weiter sind folgende Vorschriften zu beachten:

RSA / ZTV-SA - Richtlinie und Zusätzliche Technische Vertragsbedingungen für die Sicherung von Arbeitsstellen an Straßen. RiLSA - Richtlinien für Lichtsignalanlagen für den Straßenverkehr in der aktuellen Fassung.
Menge: 1,000 psch

**2.6**
Mobile Kreuzungssignalanlage - vorhalten und warten

Abgerechnet wird nach Kalendertagen.
Menge: 10,000 d

**2.7 Mobile Lichtsignalanlage (LSA), gemäß TL Transportable**
Mobile Lichtsignalanlage - Fußgängersignalanlage Typ D

wie in Position 2.6 beschrieben jedoch, Fußgängersignalanlage

Bereich: ehemalige Haltestelle

- mit 3 Signalgruppen
- mit 2 Infrarotdektoren
Menge: 1,000 psch

**2.8**
Mobile Fußgängersignalanlage  - vorhalten und warten

Abgerechnet wird nach Kalendertagen.
Menge: 20,000 d

### 3 Bauzaun

**3.1 Schranken aufstellen, vorhalten, warten und abbauen**
Schranken aufstellen, vorhalten, warten und abbauen

Schranken rot / weiß, liefern, aufstellen, vor- und unterhalten und nach Beendigung der Baumaßnahme abbauen und zur Verfügung des AN abfahren.

Bereich: Lager- und Materialplätze

Auflagerfüße und sonstige Einbauten dürfen nicht in den Verkehrsraum hineinragen.

Ausführung in Teilmengen. 70% des EP werden nach Aufstellung, der Rest nach Abtransport vergütet.
Menge: 400,000 m

**3.2 Schranken umsetzen**
Schranken umsetzen

Zuvor beschriebene Schranken, abbauen, innerhalb der Baustelle transportieren und nach Angabe des AG wieder aufbauen. Auch in Teillängen.
Menge: 400,000 m

### 4 Baumschutz

**4.1 Baumschutz DU > 0,10 m bis <= 0,30 m, Höhe 2,0 m**
Baumschutz DU > 0,10 m bis <= 0,30 m,  Höhe 2,0 m

Baumschutz, bestehend aus einer Ummantlung aus Stroh- oder Rohrmatten innen und einer äußeren Holzverschalung aus mindestens 24 mm dicken, miteinander fest verbundene Bretter, an Bäumen im Baustellenbereich anbringen, vorhalten und nach Abschluss der Baumaßnahme entfernen. Der Mantel darf den Baumstamm und die Wurzelanläufe nicht berühren. Die RAS-LP ist zu beachten.

Der Stammdurchmesser wird 1 m über dem Erdboden gemessen.

DU > 0,10 m bis <= 0,30 m Ummantlung 2,0 m hoch.

70% werden nach Anbringen, der Rest nach Abtransport vergütet.
Menge: 1,000 St

### 5 Allgemeine Leistungen

**5.1 Schotter für Provisorien, im t-Einbau**
Schotter für Provisorien liefern und einbauen, im t-Einbau

Einbaudicke: ~ 0 - 30 cm

Einbau in kleinen Mengen. Für die Verkehrsführung während der Baumaßnahme (auch Zufahrten und provisorische Wege).

Material = RCI nach Ersatzbaustoffverordnung der Körnungen 0/45 mm oder 0/22 mm

Bereich: provisorische Verkehrsflächen

Der Rückbau wird bei nach Erfordernis gesondert vergütet.

Bei der Abrechnung müssen die von der Bauleitung des AG abgezeichneten Originalwiegekarten vorliegen. Duplikate werden nicht anerkannt.
Menge: 30,000 t

**5.2 Asphalttragschicht für Provisorien, t-Einbau**
Asphalttragschicht für Provisorien, t-Einbau

Asphalttragschichten für die Provisorien während der Baumaßnahme im Tonneneinbau herstellen. Der Rückbau wird gesondert vergütet.

Einbaudicke:  0 - 15 cm
Mischgutart : AC 22 TN
Bindemittel: Bitumen B 70/100

Einbau in kleineren Mengen als Zufahrten, Fußwege, an Anschlüssen, zur Verfüllung von Arbeitsräumen, als provisorische Fahrbahn usw.

Bereich: provisorische Verkehrsflächen

Bei der Abrechnung müssen die von der Bauleitung des AG abgezeichneten Originalwiegekarten vorliegen. Duplikate werden nicht anerkannt.
Menge: 30,000 t

**5.3 Kaltasphalt für Provisorien**
Kaltasphalt für Provisorien

Kaltasphalt u. a. an den Übergängen der Stahlplattenabdeckungen während der Baumaßnahme herstellen in erforderlicher Dicke herstellen, unterhalten, aufbrechen, aufladen und einer Wiederverwertung zuführen.

Bereich: provisorische Verkehrsflächen, Übergänge an Stahlplattenabdeckungen

Bei der Abrechnung müssen die von der Bauleitung des AG abgezeichneten Originalwiegekarten vorliegen. Duplikate werden nicht anerkannt.
Menge: 5,000 t

**5.4 Stahlplattenabdeckungen**
Stahlplattenabdeckungen

Eng liegende Stahlplattenabdeckungen, Fugen < 0,5 cm über Baugruben und Gräben herstellen. Stahlplatten liefern, vorhalten, während der Bauzeit innerhalb des Baustellenbereiches umsetzen und von der Baustelle entfernen.

Belastung gemäß DIN Fachbericht 101,
Lastmodell 1,
Hauptspur (in Anlehnung an SLW 60)
Plattenabmessungen:
B =< 2,5 m
L =< 3,0 m

Abrechnung: OK Aushubfläche
Menge: 50,000 m2

### 6 Aufbrucharbeiten

**6.1 Bordsteine Beton, aufnehmen und entsorgen**
Bordsteine Beton, aufnehmen und entsorgen

Bordsteine aller gänigen Formate nach DIN EN1340 aus Beton aufnehmen einschließlich Abbruch der Rückenstütze und des Fundamentes.

Bereich: Fahrbahn

Das Aufbruchgut geht in das Eigentum des AN über und ist einer Wiederverwertung gemäß KrWG zuzuführen.
Menge: 460,000 m

**6.2 Pflasterdecke aufnehmen**
Pflasterdecke aufnehmen

Pflasterdecke verschiedener Größen und Dicken in Sand- oder Mörtelbett verlegt, einschließlich Bettung aufnehmen und wiederverwerten

Bereich: Gehweg / Parkfläche

Das Aufbruchgut geht in das Eigentum des AN über und ist gemäß Kreislaufwirtschaftsgesetz KrWG einer Wiederverwertung zuzuführen.
Menge: 1120,000 m2

**6.3 Rinnenbahn Beton, aufnehmen und entsorgen**
Rinnenbahn Beton, aufnehmen und entsorgen

Rinnenpflaster aller gänigen Formate nach DIN EN1338 aus Beton aufnehmen einschließlich Abbruch der Rückenstütze und des Fundamentes.

Verlegeart: 1-reihig
Bereich: Fahrbahn

Das Aufbruchgut geht in das Eigentum des AN über und ist einer Wiederverwertung gemäß KrWG zuzuführen.
Menge: 380,000 m

**6.4 Rinnenbahn Doppelrinne s/w, aufnehmen und entsorgen**
Rinnenbahn Doppelrinne s/w, aufnehmen und entsorgen

Rinnenpflaster, Doppelrinne s/w, aller gänigen Formate nach DIN EN1338 aus Beton aufnehmen einschließlich Abbruch der Rückenstütze und des Fundamentes.

Verlegeart: 2-reihig
Bereich: Fahrbahn / Parkfläche

Das Aufbruchgut geht in das Eigentum des AN über und ist einer Wiederverwertung gemäß KrWG zuzuführen.
Menge: 46,000 m

**6.5 Gehwegplatten 1-reihig, 40/40, aufnehmen und entsorgen**
Gehwegplatten 1-reihig, 40/40, aufnehmen und entsorgen

Gehewegplatten aus Beton aufnehmen einschließlich Abbruch der Rückenstütze und des Fundamentes.

Bereich: Grünflächen

Das Aufbruchgut geht in das Eigentum des AN über und ist einer Wiederverwertung gemäß KrWG zuzuführen.
Menge: 70,000 m

**6.6 Betonpoller aufnehmen**
Betonpoller aufnehmen

vorhandene Betonpoller, aufnehmen, laden.

Das Aufbruchgut geht in das Eigentum des AN über und ist gemäß KrWG wiederverwerten.
Menge: 5,000 St

**6.7 Rampensteine 75/32,5 cm, aufnehmen und entsorgen**
Rampensteine 75/32,5 cm, aufnehmen, laden und entsorgen

Rampensteine aus Beton aufnehmen, laden und entsorgen einschließlich Abbruch der Rückenstütze und des Fundamentes.

Bereich: Fahrbahn

Das Aufbruchgut geht in das Eigentum des AN über und ist einer Wiederverwertung gemäß KrWG zuzuführen.
Menge: 19,000 m

**6.8 Bituminöse Befestigung > 5 bis 10 cm**
Bituminöse Befestigung > 5 bis 10 cm

Bituminöse Deck- und Binderschichten nach Inaugenscheinnahme durch den AN aufbrechen, zerkleinern, laden abfahren und  zu den Verwertungsklassen
und Verwertungsverfahren in Anlehnung an die RuVA-StB 01 wiederverwerten.

Schichtdicke:  > 5 bis 10 cm
Bereich:  Fahrbahn /  Gehweg

Der beiliegende Bericht zur Untersuchung des Untergrundes und des Fahrbahnaufbaus ist verbindlicher Teil der Ausschreibung.

Das Aufbruchgut geht in das Eigentum des AN über und ist gemäß Kreislaufwirtschaftsgesetz KrWG einer Wiederverwertung zuzuführen.
Menge: 560,000 m2

**6.9 Bituminöse Befestigung > 10 bis 20 cm**
Bituminöse Befestigung > 10 bis 20 cm

Bituminöse Befestigung nach Inaugenscheinnahme durch den AN aufbrechen, zerkleinern, laden abfahren und  zu den Verwertungsklassen
und Verwertungsverfahren in Anlehnung an die RuVA-StB 01 wiederverwerten.

Schichtdicke:  > 10 bis 20 cm
Bereich:  Fahrbahn

Der beiliegende Bericht zur Untersuchung des Untergrundes und des Fahrbahnaufbaus ist verbindlicher Teil der Ausschreibung.

Das Aufbruchgut geht in das Eigentum des AN über und ist gemäß Kreislaufwirtschaftsgesetz KrWG einer Wiederverwertung zuzuführen.
Menge: 560,000 m2

**61.0 Bodenmaterial bis Materialklasse BM - F1 lösen ,aufnehmen, verladen und der Wiederverwertung zuführen**
Bodenmaterial bis Materialklasse BM-F3 lösen, aufnehmen, laden und der Wiederverwertung zuführen

Bodenmaterial bis Materialklasse BM-F3 entsprechend der Anlage zum Bodengutachten festgelegten Aufbaustärken in Maschinenarbeit und bei Erfordernis von Hand in ebenen und geneigten Flächen aufnehmen und verladen

Das Material ist der zugrundeliegenden Materialklasse nach §24 Ersatzbaustoffverordnung zu verladen und dem entsprechend einer Verwertung zuzuführen.

Der beiliegende Gutachten zur Untersuchung des Untergrundes und des Fahrbahnaufbaus ist zu beachten.

Bereich : Fahrbahn/Geh-/Radweg

Das Aufbruchgut geht in das Eigentum des AN über und ist gemäß Kreislaufwirtschaftsgesetz KrWG einer Wiederverwertung zuzuführen.
Menge: 450,000 m3

### 7 Rinnen und Borde

**7.1 Rinnenbahn 1-reihig, verlegen**
Rinnenbahn 1-reihig, verlegen

Einreihige Rinne entsprechend DIN EN 1338 nach den Richtlinien für die Herstellung und Verwendung von Betonpflastersteinen im Straßenbau liefern und verlegen. Einschließlich Herstellung des Unterbetons aus C 20/25 fertigen, Beton entsprechend der Sohlenhöhe des Betonsteinfundamentes. Steine in den frischen Unterbeton oder nachträglich in ein Zementmörtelbett MV 1:3 versetzen. Fugen mit Zementmörtel MV 1:3 einschlämmen und Pflasteroberflächen anschließend säubern. Die erforderlichen Erdarbeiten und Schnitte sind in den EP einzurechnen.

Bereich: Fahrbahn
Nutzflächen: grau
Verlegeart: 1-reihig

Größe: 24/16/14 cm (nach DIN EN 1338) in Kurven auch 16/16/14 cm
Menge: 542,000 m

**7.2 Plattenreihe 30/30/5 cm, verlegen**
Plattenreihe 30/30/5 cm, verlegen

Gehwegplatten 30/30/5 cm aus Beton nach DIN EN 1339 liefern
und in Mörtelbett C20/25 flucht- und höhengerecht verlegen.

Farbe:  grau
Bereich:  hinter Bordstein an Grünfläche

Abgerechnet wird die Achslänge der verlegten Platten.
Menge: 50,000 m

**7.3 Betonbordsteine verlegen, (H 12/15/25)**
Betonbordsteine verlegen, (H 12/15/25)

Betonbordsteine gemäß DIN EN 1340 wie folgt verlegen: Der Betonstuhl aus C 20/25 für die Bordsteine, bestehend aus einer 20 cm dicken Sohle und einer mindestens 10 cm breiten Rückenstütze, höhen- und fluchtgerecht einschließlich der Kurven herstellen. Einschließlich aller erforderlichen Bordsteinschnitte und Aufbrucharbeiten.

Auf den frischen Beton sind die Bordsteine zu versetzen. Die Fugen sind mit einer Breite von 5 mm vorzusehen. Fugen über 5 mm Breite wie z. B. in Kurven (Keilfugen) sind mit Zementmörtel 1:3 sauber und voll auszufugen.

Bordsteine gem. DIN 483 aus wetterbeständigem Hartgestein und quarzhaltigem Natursand als Zuschlagstoff, Tritt und Anlaufflächen ausgewaschen. Quarz, hell, gewaschen.

Größe: H 12/15/25/100 cm, H 12/15/25/ 50 cm nach DIN EN 1340
Farbe: Quarz, hell, gewaschen
Menge: 335,000 m

**7.4 Betonbordsteine verlegen, (R 15/22), r = 2 cm**
Betonbordsteine verlegen, (R 15/22), r = 2 cm

Betonbordsteine gemäß DIN EN 1340 wie folgt verlegen: Der Betonstuhl aus C 20/25 für die Bordsteine, bestehend aus einer 20 cm dicken Sohle und einer mindestens 10 cm breiten Rückenstütze, höhen- und fluchtgerecht einschließlich der Kurven herstellen. Einschließlich aller erforderlichen Bordsteinschnitte und Aufbrucharbeiten.

Auf den frischen Beton sind die Bordsteine zu versetzen. Die Fugen sind mit einer Breite von 5 mm vorzusehen. Fugen über 5 mm Breite wie z. B. in Kurven (Keilfugen) sind mit Zementmörtel 1:3 sauber und voll auszufugen.

Bordsteine gem. DIN 483 aus wetterbeständigem Hartgestein und quarzhaltigem Natursand als Zuschlagstoff, Tritt und Anlaufflächen ausgewaschen. Quarz, hell, gewaschen.

Größe: R 15/22/100 cm, R 15/22/50 cm nach DIN EN 1340
Farbe: Quarz, hell, gewaschen
Menge: 58,000 m

**7.5 Betonbordsteine verlegen, Radien, als Zulage**
Betonbordsteine verlegen, Radien, als Zulage

wie beschrieben jedoch, Radien < 12 m passend zum vorab genannten Format.

Als Zulage zu Position 7.3 + 7.4
Menge: 10,000 m

**7.6 Betonbordsteine verlegen, Flügelsteine, als Zulage**
Betonbordsteine verlegen, Flügelsteine, als Zulage

wie beschrieben jedoch, Flügelsteine passend zum vorab genannten Format.

Als Zulage zu Position 7.3 + 7.4
Menge: 32,000 m

**7.7 Betonbordsteine verlegen, Parkbuchteckensteine als Zulage**
Betonbordsteine verlegen, Parkbuchteckensteine als Zulage

wie beschrieben jedoch, Parkbuchteckensteine passend zum vorab genannten Format.

Als Zulage zu Position 7.3 + 7.4
Menge: 1,000 St

**7.8 Tastbord liefern und verlegen, weiß**
Tastbord liefern und verlegen, weiß

Sonderbordsteine für getrennte Querungsstellen gemäß DIN 32984, DIN EN 1340 DTI, DIN 483
für den Bau von getrennten Querungsstellen gemäß Leitfaden "Barrierefreiheit im Straßenraum" Strassen.NRW.

Tastbordstein für Sehbehinderte gemäß Detail Doppelquerungsstelle

Material:  Weißbeton
Farbe:  Weiß
Verlegung:  Tiefbord
Größe:  25/20/100 oder 25/20/50
Auftritt:  6 cm
Menge: 11,000 m

**7.9 Rollbordstein links/rechts liefern und verlegen, anthrazit**
Rollbordstein links/rechts liefern und verlegen, anthrazit

Sonderbordsteine für getrennte Querungsstellen gemäß DIN 32984, DIN EN 1340 DTI, DIN 483 für den Bau von getrennten Querungsstellen gemäß Leitfaden "Barrierefreiheit im Straßenraum" Strassen.NRW.

Rollbordübergangsstein links/rechts für Sehbehinderte gemäß Detail Doppelquerungsstelle

Farbe:  anthrazit
Verlegung:  Tiefbord
Größe:  25/20/50-100
Auftritt:  0 - 3 cm
Menge: 1,000 m

**71.0 Rollbordübergangsstein links/rechts liefern und verlegen, anthrazit**
Rollbordübergangsstein links/rechts liefern und verlegen, anthrazit

Sonderbordsteine für getrennte Querungsstellen gemäß DIN 32984, DIN EN 1340 DTI, DIN 483 für den Bau von getrennten Querungsstellen gemäß Leitfaden "Barrierefreiheit im Straßenraum" Strassen.NRW.

Rollbordübergangsstein links/rechts für Sehbehinderte gemäß Detail Doppelquerungsstelle.

Farbe:  anthrazit
Verlegung:  Tiefbord
Größe:  25/20/50
Auftritt:  3 - 6 cm
Menge: 10,000 m

### 8 Pflasterarbeiten

**8.1 vorh. Schachtabdeckung ausbauen und entsorgen**
vorh. Schachtabdeckung ausbauen und entsorgen

vorhandene alte Schachtabdeckung DN 625/800 ausbauen und entsorgen, alle hierzu erforderlich Aufbrucharbeiten der Befestigung sind über diese Position abzurechnen.

Bereich: Pflasterfläche
Menge: 4,000 St

**8.2 Betonsteinpflasterdecke grau ohne Fase / Gehweg / Läuferverband**
Betonsteinpflasterdecke grau ohne Fase / Gehweg / Läuferverband

Betonsteinpflasterdecke mit Bettung nach den Bestimmungen der TL Pflaster StB 06 und der ZTV Pflaster StB 06 liefern und verlegen.

Die Betonerzeugnisse müssen von Werken bezogen werden, die der Überwachung durch den "Güteschutz Beton e. V." oder einer anerkannten neutralen Prüfstelle unterliegen. Auf Verlangen sind dem AG die Prüfzeugnisse vorzulegen. Diese dürfen nicht älter als sechs Monate sein. Der AG behält sich Kontrollprüfungen vor. Kosten für Kontrollprüfungen, deren Ergebnis nicht den Anforderungen genügen, werden dem AN angelastet.

Pflastersteine aus Beton DIN EN 1338
l 200 mm, b 100 mm, h 80 mm in Randbereichen auch
l 100 mm, b 100 mm, h 80 mm

Verlegeart  = Läuferverband
Pflasterart  = ohne Fase
Farbe  = Grau
Bereich  = Gehweg
Bettungsmaterial  = Mineralstoffgemisch 0/8 mm. (4cm)
Fugenmaterial  = Mineralstoffgemisch 0/4 mm.

Bereich: Gehweg / Sicherheitsstreifen

Das Pflaster ist in einem Zeitraum von 3 Monaten nach der Abnahme nachzufugen. Das Nachsanden ist dem AG anzuzeigen.
Menge: 1000,000 m2

**8.3 Orientierungsplatten 30/30/8 Noppe, als Zulage**
Orientierungsplatten 30/30/8 Noppe, als Zulage

als Zulage zu Pos. 8.2

Betonsteinpflasterdecke mit Bettung nach den Bestimmungen der TL Pflaster StB 06 und der ZTV Pflaster StB 06 liefern und verlegen.

Die Betonerzeugnisse müssen von Werken bezogen werden, die der Überwachung durch den "Güteschutz Beton e. V." oder einer anerkannten neutralen Prüfstelle unterliegen. Auf Verlangen sind dem AG die Prüfzeugnisse vorzulegen. Diese dürfen nicht älter alssechs Monate sein. Der AG behält sich Kontrollprüfungen vor. Kosten für Kontrollprüfungen, deren Ergebnis nicht den Anforderungen genügen, werden dem AN angelastet. Pflastersteine aus Beton DIN EN 1338 Orientierungsplatten nach DIN 32984, HBVA DIN EN 1338, gemäß dem Leitfaden "Barrierefreiheit im Straßenraum" Strassen.NRW.

Abmessung
l=300 mm, b=300 mm, h=80 mm
Noppenhöhe = 4-5mm
Noppenart = Kegelstumpf, diagonal
Verlegeart = 3-reihig
Pflasterart = ohne Fase
Farbe = Weißbetonvorsatz- Flowstone
Bereich = Querungshilfe
Bettungsmaterial = Mineralstoffgemisch 0/8 mm. (4cm)
Fugenmaterial = Mineralstoffgemisch 0/4 mm.

Bei der Verlegung sind die jeweiligen Herstellerangaben zu beachten.
Menge: 22,000 m2

**8.4 Orientierungsplatten 30/30/8 Rippe, als Zulage**
Orientierungsplatten 30/30/8 Rippe, als Zulage

als Zulage zu Pos. 8.2

Orientierungsplatte 30/30/8 cm
Rippenhöhe = 4-5mm
Rippenzahl = 6
Rippenart = trapezförmig, längs
Verlegeart = 1-reihig
Menge: 43,000 m

**8.5 Kontraststreifen der taktilen Führung, als Zulage**
Kontraststreifen der taktilen Führung, als Zulage

als Zulage zu Pos. 8.2

Bereich: Kontraststreifen
Nutzfläche: anthrazit mit Fase
Bettungsmaterial: Mineralstoffgemisch 0/8 mm. (4cm)
Fugenmaterial: Mineralstoffgemisch 0/4 mm.
Menge: 106,000 m

**8.6 Betonsteinpflasterdecke rot ohne Fase / Radweg / Läuferverband**
Betonsteinpflasterdecke rot ohne Fase / Radweg / Läuferverband

Betonsteinpflasterdecke mit Bettung nach den Bestimmungen der TL Pflaster StB 06 und der ZTV Pflaster StB 06 liefern und verlegen.

Die Betonerzeugnisse müssen von Werken bezogen werden, die der Überwachung durch den "Güteschutz Beton e. V." oder einer anerkannten neutralen Prüfstelle unterliegen. Auf Verlangen sind dem AG die Prüfzeugnisse vorzulegen. Diese dürfen nicht älter als sechs Monate sein. Der AG behält sich Kontrollprüfungen vor. Kosten für Kontrollprüfungen, deren Ergebnis nicht den Anforderungen genügen, werden dem AN angelastet.

Pflastersteine aus Beton DIN EN 1338
l 200 mm, b 100 mm, h 80 mm in Randbereichen auch
l 100 mm, b 100 mm, h 80 mm

Verlegeart  = Läuferverband
Pflasterart  = ohne Fase
Farbe  = rot
Bereich  = Radweg
Bettungsmaterial  = Mineralstoffgemisch 0/8 mm. (4cm)
Fugenmaterial  = Mineralstoffgemisch 0/4 mm.

Das Pflaster ist in einem Zeitraum von 3 Monaten nach der Abnahme nachzufugen. Das Nachsanden ist dem AG anzuzeigen.
Menge: 620,000 m2

**8.7 Betonsteinpflasterdecke anthrazit mit Fase / Parkfläche / Ellenbogenverband**
Betonsteinpflasterdecke anthrazit mit Fase/ Parkfläche/ Ellenbogenverband

Betonsteinpflasterdecke mit Bettung nach den Bestimmungen der TL Pflaster StB 06 und der ZTV Pflaster StB 06 liefern und verlegen.

Die Betonerzeugnisse müssen von Werken bezogen werden, die der Überwachung durch den "Güteschutz Beton e. V." oder einer anerkannten neutralen Prüfstelle unterliegen. Auf Verlangen sind dem AG die Prüfzeugnisse vorzulegen. Diese dürfen nicht älter als sechs Monate sein. Der AG behält sich Kontrollprüfungen vor. Kosten für Kontrollprüfungen, deren Ergebnis nicht den Anforderungen genügen, werden dem AN angelastet.

Pflastersteine aus Beton DIN EN 1338
l 200 mm, b 100 mm, h 80 mm in Randbereichen auch
l 100 mm, b 100 mm, h 80 mm

Verlegeart  = Läuferverband
Pflasterart  = mit Fase
Farbe  = anthrazit
Bereich  = Parkfläche
Bettungsmaterial  = Mineralstoffgemisch 0/8 mm. (4cm)
Fugenmaterial  = Mineralstoffgemisch 0/4 mm.

Das Pflaster ist in einem Zeitraum von 3 Monaten nach der Abnahme nachzufugen. Das Nachsanden ist dem AG anzuzeigen.
Menge: 80,000 m2

**8.8 Pflastersteine zuarbeiten**
Pflastersteine zuarbeiten

Pflastersteine auf Paßmaß trennen und zugearbeitete Steine an Kanten und Einfassungen bzw. an Aussparungen und Einbauten verlegen. Steine mit Nassschneidegerät schneiden.

Art : Betonpflastersteine nach DIN EN 1338
Dicke:  8 cm
Menge: 490,000 m

**8.9 Schieber- und Hydrantenkappen in Pflasterfläche höhenmäßig regulieren**
Schieber- und Hydrantenkappen in Pflasterfläche höhenmäßig regulieren

Einbauteile (Hydranten-, Schieberkappen und dergleichen) freilegen und auf neue Höhe setzen (auf Betonauflagerplatte). Freigelegten Bereich verfüllen. Einbau im Bereich von gepflasterten Geh- und Radwegen sowie von Einfahrten. Die Anpassungsarbeiten an die Pflaster- und Plattenfläche (auch erforderliche Schnitte) sind einzurechnen.

Aufbruchmaterial in des Eigentum des AN übernehmen.
Menge: 22,000 St

**81.0 Umrandungsplatte für Hydrantenkappen 60/60/8 cm, als Zulage**
Umrandungsplatte für Hydrantenkappen 60/60/8 cm, als Zulage

als Zulage zu Pos. 8.9

Der Einbau erfolgt Fach- und Normgerecht gemäß ZTV Pflaster 06, DIN 18318 und VOB/C, Allgemeine Technische Vertragsbedingungen für Bauleistungen (ATV); Straßenbauarbeiten, Pflasterdecken und Plattenbeläge

Höhe:  8 cm
Breite: 60 cm
Länge: 60 cm

Ausführung: Beton-grau, 4.teilig oder mit Scheinfuge
Menge: 5,000 St

**81.1 Umrandungsplatte für Schieberkappen 40/40/8 cm, als Zulage**
Umrandungsplatte für Schieberkappen 40/40/8 cm, als Zulage

als Zulage zu Pos. 8.9

Der Einbau erfolgt Fach- und Normgerecht gemäß ZTV Pflaster 06, DIN 18318 und VOB/C, Allgemeine Technische Vertragsbedingungen für Bauleistungen (ATV); Straßenbauarbeiten, Pflasterdecken und Plattenbeläge

Höhe:  8 cm
Breite : 40 cm
Länge:  40 cm
Durchmesser: 15 cm
Ausführung: Beton-grau
Menge: 17,000 St

**81.2 Kabelschächte anpassen <= 1,00 m², Pflasterfläche**
Schachtabdeckung anpassen <= 1 m², Pflasterfläche

wie vorab beschreiben jedoch Schachtabdeckung:

Einzelgröße: <= 1,00 m²
Bereich: Gehweg

Das Aufbruchgut geht in das Eigentum des AN über und ist einer Wiederverwertung zuzuführen.
Menge: 9,000 St

**81.3 vorh. anpflasterbare Schachtabdeckung höhenmäßig anpassen**
vorh. anpflasterbare Schachtabdeckung höhenmäßig anpassen

vorhandene anpflasterbare Schachtabdeckung freilegen und nach Bauablauf an die neue planmäßige Höhe anpassen. Aufbrucharbeiten zum Freilegen der Schachtabdeckung ausführen. Freigelegten Bereich verfüllen. Einbau im Bereich von gepflasterten Geh- und Radwegen sowie von Einfahrten.

Bereich: Pflaster- / Grünfläche

Das Aufbruchgut geht in das Eigentum des AN über und ist gemäß Kreislaufwirtschaftsgesetz KrWG einer Wiederverwertung zuzuführen.
Menge: 1,000 St

**81.4 Anpflasterbare Schachtabdeckung liefern und einbauen**
Anpflasterbare Schachtabdeckung liefern und einbauen

Schachtabdeckung liefern, höhengerecht (bis 20 cm) einbauen.

Abdeckung Klasse D400 DIN EN 124, D 1229

Lichte Weite 610mm, Deckel und Rahmen aus Gusseisen.  Deckel mit Lüftung, mit dämpfender Einlage, mit geriffelter, rutschsicherer Oberfläche und Schanier, Rahmenhöhe ca. 160mm, Rahmen rund außen ca. 790x790mm, Rahmen außen glatt zum Anpflastern. Rahmen mit Schmutzfängertaschen und Verschlußvorrichtung.

Bereich: Pflaster- / Grünfläche
Menge: 4,000 St

**81.5 Fahrradständer "Clivius" liefern und montieren**
Fahrradständer "Clivius" liefern und montieren

Fahrradständer "Clivius" liefern und montieren incl. aller Aufbruch und Nebenarbeiten.

Material:  Stahl, feuerverzinkt
Farbe:  anthrazit-eisenglimmer (DB 703)
Ausführung: ohne Querholm
Bügelart:  Flachbügelstahl
Bauart:  ortsfest, zum einbetonieren

Gesamthöhe: 1200 mm; Breite: 80 mm; Länge: 1000 mm
Menge: 10,000 St

**81.6 Poller rot/weiß, liefern und montieren**
Poller rot/weiß, liefern und montieren

Poller rot/ weiß (Feuerwehrpoller) liefern und montieren incl. aller Nebenarbeiten.

Befestigung: mit Bodenhülse zum einbetonieren
Gesamtlänge: 900 mm
Farbe: weiß mit rot reflektierenden Leuchtstreifen
Schließung: mit Dreikant DIN 3223 / Schließung unten
Öse: 2 Ösen oben
Menge: 13,000 St

### 9 Tragschichtarbeiten

**9.1 Frostschutzschicht, Fahrbahn 30 cm, RC I, Bk 3,2**
Frostschutzschicht, Fahrbahn 30 cm, RC I, Bk 3,2

Schotter liefern und gemäß ZTV SoB-StB einbauen.

Einbaudicke i.M. 30 cm, Einbaugewicht ca. 1,9 t/m³ Toleranz für Sollhöhe +2,0/-2,0 cm.

Verformungsmodul EV2 auf der Oberfläche min. 120 MN/m². Verdichtungsgrad DPr min. 103 v.H.

Material = Recycling- Material (RC I nach Ersatzbaustoffverordnung 2023) Körnung 0/45

Bereich: Fahrbahn

Bei der Abrechnung müssen die von der Bauleitung des AG abgezeichneten Orginalwiegekarten vorliegen. Duplikate werden nicht anerkannt.
Menge: 85,000 m2

**9.2 Schottertragschicht, Fahrbahn, 15 cm, RC I, Bk 3,2**
Schottertragschicht, Fahrbahn, 15 cm, RC I, bis Bk 3,2

Schotter liefern und gemäß ZTV SoB-StB einbauen.

Einbaudicke i.M. 15 cm, Einbaugewicht ca. 1,9 t/m³ Toleranz für Sollhöhe +2,0/-2,0 cm.

Verformungsmodul EV2 auf der Oberfläche min. 150 MN/m². Verdichtungsgrad DPr min. 103 v.H.

Material = Recycling- Material (RC I nach Ersatzbaustoffverordnung 2023) Körnung 0/45

Bereich: Fahrbahn

Bei der Abrechnung müssen die von der Bauleitung des AG abgezeichneten Orginalwiegekarten vorliegen. Duplikate werden nicht anerkannt.
Menge: 85,000 m2

**9.3 Frostschutzschicht, Parkfläche, 23 cm, RC I, Bk 0,3**
Frostschutzschicht, Parkfläche, 23 cm, RC I, Bk 0,3

Schotter liefern und gemäß ZTV SoB-StB einbauen.

Einbaudicke i.M. 23 cm, Einbaugewicht ca. 1,9 t/m³ Toleranz für Sollhöhe +2,0/-2,0 cm.

Verformungsmodul EV2 auf der Oberfläche min. 100 MN/m². Verdichtungsgrad DPr min. 103 v.H.

Material = Recycling- Material (RC I nach Ersatzbaustoffverordnung 2023) Körnung 0/45

Bereich: Parkfläche

Bei der Abrechnung müssen die von der Bauleitung des AG abgezeichneten Orginalwiegekarten vorliegen. Duplikate werden nicht anerkannt.
Menge: 80,000 m2

**9.4 Schottertragschicht, Parkfläche, 15 cm, RC I, Bk 0,3**
Schottertragschicht, Parkfläche, 15 cm, RC I, Bk 0,3

Schotter liefern und gemäß ZTV SoB-StB einbauen.

Einbaudicke i.M. 15 cm, Einbaugewicht ca. 1,9 t/m³ Toleranz für Sollhöhe +2,0/-2,0 cm.

Verformungsmodul EV2 auf der Oberfläche min. 120 MN/m². Verdichtungsgrad DPr min. 103 v.H.

Material = Recycling- Material (RC I nach Ersatzbaustoffverordnung 2023) Körnung 0/45

Bereich: Parkfläche

Bei der Abrechnung müssen die von der Bauleitung des AG abgezeichneten Orginalwiegekarten vorliegen. Duplikate werden nicht anerkannt.
Menge: 80,000 m2

**9.5 Schottertragschicht, Gehweg / Radweg, 28 cm, RC I**
Schottertragschicht, Gehweg / Radweg, 28 cm, RC I

Schotter liefern und gemäß ZTV SoB-StB einbauen.

Einbaudicke i.M. 28 cm, Einbaugewicht ca. 1,9 t/m³ Toleranz für Sollhöhe +2,0/-2,0 cm.

Verformungsmodul EV2 auf der Oberfläche min. 120 MN/m². Verdichtungsgrad DPr min. 103 v.H.

Material = Recycling- Material (RC I nach Ersatzbaustoffverordnung 2023) Körnung 0/45

Bereich: Gehweg

Bei der Abrechnung müssen die von der Bauleitung des AG abgezeichneten Orginalwiegekarten vorliegen. Duplikate werden nicht anerkannt.
Menge: 1320,000 m2

**9.6 Dynamischer Plattendruckversuch**
Dynamischer Plattendruckversuch

Dynamischer Plattendruckversuch mit leichtem Fallgewicht entsprechend den technischen Vorschriften auf Anweisung des AG ausführen lassen, einschl. aller Nebenleistungen wie Gestellung der Hilfskräfte. Abgerechnet wird nach Anzahl der Versuche, einschl. den vorgelegten Prüfberichte.
Menge: 6,000 St

### 10 Asphaltarbeiten

**10.1 Kantenschnitt an Deckschicht bis 4 cm**
Kantenschnitt an Deckschicht bis 4 cm

Kantenschnitt an der vorhandenen Deckschicht mit Schneidegerät herstellen. An den Ecken müssen die Schnitte in voller Tiefe über Kreuz so ausgeführt werden, daß die volle Schichtdicke gewährleistet ist.
Menge: 3000,000 m

**10.2 Trennschnitt in Asphalt > 4 bis 30 cm**
Trennschnitt in Asphalt > 4 bis 30 cm

Trennschnitt in Asphaltfläche mit Schneidegerät herstellen. An den Ecken müssen die Schnitte in voller Tiefe über Kreuz so ausgeführt werden, daß die volle Schichtdicke gewährleistet ist.
Menge: 350,000 m

**10.3 Decke fräsen, bis 4 cm**
Decke fräsen, bis 4 cm

Decke unter Aufrechterhaltung des Verkehrs fräsen und Material aufnehmen, laden und gemäß RuVA-StB 01 verwerten.

Asphaltdeckschicht in vorwiegend zusammenhängenden Flächen.

Siehe der Ausschreibung beigefügtes Baugrundgutachten.

Frästiefe:  bis 4 cm
Bereich:  Fahrbahn
Verwertungsklasse:  A /  A1 Heißmischverfahren
Menge: 7730,000 m2

**10.4 Reinigen der angefrästen Asphaltschicht**
Reinigen der angefrästen Asphaltschicht

Oberfläche der gefrästen Asphaltschicht vor dem Einbau dem Asphalteinbau auch in Teilflächen, rückstandslos reinigen, anfallende Stoffe in das Eigentum des AN übernehmen, laden und zu einer zugelassenen Deponie abfahren, die Deponiegebühren gehen zu Lasten des AN.

Die gereinigte Binderschicht muss so sauber sein, dass die darauf aufzubringende Deckschicht voll mit der Binderschicht verklebt ist. Vergütet wird nur die Reinigung der Flächen, deren Verschmutzung der AG zu vertreten hat, wie z.B. Einfahrten, Überfahrten und Flächen, die auf Anordnung des AG für den Verkehr zeitweilig freigegeben wurden.
Menge: 7730,000 m2

**10.5 Asphaltbinderschicht mit polymermodifizierter Bitumenemulsion ansprühen, Bk 3.2, gefräst**
Asphaltbinderschicht mit polymermodifizierter Bitumenemulsion ansprühen, Bk 3.2, gefräst

Bitumenhaltiges Bindemittel gemäß ZTV-Asphalt, TL BE-STB 15 auf zusammenhängenden Flächen und Kleinflächen vor Einbau der Binderschicht aufsprühen.

Fläche:  Asphaltdeckschicht auf Asphaltbinderschicht
Beschaffenheit:  gefräst
Bindemittel:  C60 BP4-S
Menge:  250 - 350 g/m²
Menge: 7730,000 m2

**10.6 vorh. Schachtabdeckung ausbauen und entsorgen**
vorh. Schachtabdeckung ausbauen und entsorgen

vorhandene alte Schachtabdeckung DN 625/800 ausbauen und entsorgen, alle hierzu erforderlich Aufbrucharbeiten an der Asphaltschicht incl. der Trennschnitten sind über dies Position abzurechnen.
Menge: 7,000 St

**10.7 Einwalzbare Schachtabdeckung, Infratop Selflevel PKS 145mm/190mm. Vent und zugehörigen Kunststoff-Auflagering H= 40mm/90mm liefern und einbauen**
Einwalzbare Schachtabdeckung, Infratop Selflevel PKS 145mm/190mm. Vent und zugehörigen Kunststoff-Auflagering H= 40mm/90mm liefern und einbauen

Schachtabdeckung INFRATOP Selflevel Klasse D 400 nach DIN EN 124-2, lichte Weite600mm aus duktilem Gusseisen GJS-500-7 ISO 1083 mit schwarzer Beschichtung auf Wasserbasis. Mit Lockerungs-/ und Öffnungstaschen. Mit freilagerndem PKS Gelenk in runder bauform mit Diebstahlsicherungsoption und Zuklappsicherung.Mit Lüftungsöffnungen.

Rahmen zum Einwalzen in Asphalt - Rahmenhöhe 145mm/190mm. Rahmen mit Aufnahmetaschen für Schmutzfänger nach DIN 12221. Deckel mit rutschsicherem 4L-Design. Mit T- BLOC-Verriegelungals integrierte Öffnungshilfe mit Öffnung zur Betätigung mit handelsüblichen Schachthaken. 90°Sicherungarretierung des Deckels. Klapperfrei durch breite dämpfende Polychlorropreneinlage. Hersteller zertifieziert nach ISO 9001,18001,50001 Auflagering D 650-Kunststoff für SelflevelAbdeckungen H = 145mm/145mm-Adapterring aus Kunststoff für Selflevel Bestehend aus recycelten thermoplastischen Materialien.
i.D650a.D730/790 H =40mm/90mm

Einbau gemäß der Herstellervorgaben mit allen Nebenarbeiten und mehrfacher Regulierung während des lageweisen Asphalteinbaus.
Menge: 7,000 St

**10.8 vorhandene selbstnivellierende Schachtabdeckung aufnehmen und neu einbauen**
vorhandene selbstnivellierende Schachtabdeckung aufnehmen und neu einbauen

wie in der Vorposition beschrieben, jedoch bereits vorhandene selbstnivellierende Schachtabdeckung neu setzen.

Das Aufbruchgut geht in das Eigentum des AN über und ist gemäß Kreislaufwirtschaftsgesetz KrWG einer Wiederverwertung zuzuführen.
Menge: 19,000 St

**10.9 vorh. Kappen ausbauen und entsorgen**
vorh. Kappen ausbauen und entsorgen

Einbauteile (Hydranten-, Schieberkappen und dgl.) freilegen und auf neue Höhe setzen (auf Beton Auflagerplatte). Umpflasterung aufnehmen und entsorgen. Hierzu erforderlicher Rückbau incl. ggfs Umpflasterung sowie erforderliche Asphaltschnitte sind über diese Position anzurechnen.

Bereich:  Fahrbahn

Das Aufbruchgut geht in das Eigentum des AN über und ist einer Wiederverwertung zuzuführen.
Menge: 12,000 St

**10.10 Kabelschächte anpassen <= 1,00 m², Pflasterfläche**
Kabelschächte anpassen <= 1,00 m², Pflasterfläche

Einzelgröße: <= 1,00 m²
Bereich: Fahrbahn

Das Aufbruchgut geht in das Eigentum des AN über und ist gemäß Kreislaufwirtschaftsgesetz KrWG einer Wiederverwertung zuzuführen.
Menge: 7,000 St

**10.11 selbstnivellierende Kappen in Asphaltfläche einbauen**
selbstnivellierende Kappen in Asphaltfläche einbauen

Führungsrohr bündig in die Schottertragschicht einbauen und ausreichend verdichten, danach Teleskopoberteil einsetzen. Die Position der Straßenkappe am Fahrbahnrand markieren. Wichtig: Es ist unbedingt darauf zu achten, dass keine Unterlageplatte verbaut wird. Die Unterlageplatte wirkt als Fremdkörper in der Schottertragschicht und zerstört Funktion und Vorteile der Teleskop-Straßenkappe im Unterhalt. In Asphalt einbauen: Nur auf den Deckel des Teleskopoberteils Antihaftmittel aufbringen. Danach wie gewohnt den Asphalt per Hand oder maschinell einbauen.

Direkt nach dem Einbau das Teleskopteil freilegen, ausreichend ausziehen und mit Asphaltmischgut unterstampfen. Abschließend den Deckel von Mischgut säubern und oberflächenbündig einwalzen. Die Statik der Straßenkappe ist so berechnet, dass Führungsrohr und Teleskopoberteil mit einem Plattenverdichter, Fertiger oder einer Walze überfahren werden können. Das Rangieren auf der Kappe mit einem Fertiger sollte jedoch vermieden werden. Vor dem Einwalzen den Deckel reinigen, um ein zu tiefes Einwalzen des Teleskopoberteils zu vermeiden.

Die Kappen werden durch das RWW gestellt, Ansprechpartner ist Herr Kratz.
Menge: 12,000 St

**10.12 Fugenband, min. 10 mm breit, verlegen**
Fugenband, min. 10 mm breit, verlegen

Schmelzbares Bitumenfugenband, mindestens 10 mm breit, Höhe entsprechend der Deckschichthöhe zuzüglich 5 mm, an der zu verklebenden Seite mit Gasbrenner leicht anschmelzen und mit erwärmten Spachtel o. ä. vollflächig an die Flanke fest andrücken.

Die senkrecht hergestellten Flanken vorher reinigen, ggf. trocknen, mit vom Hersteller des Bitumen-Fugenbandes vorgeschriebenem Voranstrich gut deckend streichen und trocknen lassen.

Bereich: Anschlußbereiche / quer
Menge: 80,000 m

**10.13 Bitumennahtkleber aufbringen, Anschlußnaht Deckschicht**
Bitumennahtkleber aufbringen, Anschlußnaht Deckschicht

Vorbehandlung von Mittel- und Anschlussnähten der Asphaltschicht mit polymermodifiziertem Bitumennahtkleber, gemäß TL Fug-StB 15, hochflexibel und standfest. Maschinell und manuell verarbeitbar. Nach Herstellerangaben einbauen.

Die senkrecht hergestellten Flanken vorher reinigen, ggf. trocknen, mit vom Hersteller des Bitumennahtkleber vorgeschriebenem Voranstrich gut deckend streichen und trocknen lassen.

Der Bitumennahtkleber ist nach entsprechender Vorbehandlung, mit einer Masse von 50 g/cm Schichtdicke unmittelbar vor Einbau der zu verbindenden Asphaltdeckschicht, maschinell oder manuell aufzubringen.

Bereich: Längsnähte / Quernähte
Menge: 2840,000 m

**10.14 AC 32 TS, Fahrbahn, 10 cm, BK 3,2**
AC 32 TS, Fahrbahn, 10 cm, BK 3,2

AC 32 TS nach ZTV Asphalt-StB 07/13, TL Asphalt-STB 07/13, gemäß Belastungsklasse 3,2 der RStO 12 in aktueller Fassung, liefern und heiß einbauen.

Bereich:  Fahrbahn
Einbaudicke:  ca. 10 cm
Einbaugewicht:  196 kg/m²
Straßenbaubitumen:  50/70

Einbau mit Fertiger, bei nicht mit dem Fertiger zu erreichenden Anpassungsbereichen, Einbau von Hand.

Bei der Abrechnung müssen die von der Bauleitung des AG abgezeichneten Originalwiegekarten vorliegen. Duplikate werden nicht anerkannt.
Menge: 85,000 m2

**10.15 AC 16 BS, Fahrbahn, 6 cm, BK 3,2**
AC 16 BS, Fahrbahn, 6 cm, BK 3,2

AC 16 BS nach ZTV Asphalt-StB 07/13, TL Asphalt-STB 07/13, gemäß Belastungsklasse 3,2 der RStO 12 in aktueller Fassung, liefern und heiß einbauen.

Bereich:  Fahrbahn
Einbaudicke:  ca. 6 cm
Einbaugewicht:  144 kg/m²
Straßenbaubitumen:  30/45

Einbau mit Fertiger, bei nicht mit dem Fertiger zu erreichenden Anpassungsbereichen, Einbau von Hand.

Bei der Abrechnung müssen die von der Bauleitung des AG abgezeichneten Originalwiegekarten vorliegen. Duplikate werden nicht anerkannt.
Menge: 85,000 m2

**10.16 SMA 8 S 25/55-55 DIA FA, Fahrbahn, 4 cm, BK 3,2**
SMA 8 S 25/55-55 DIA FA, Fahrbahn, 4 cm, BK 3,2

SMA 8 S 25/55-55 DIA FA nach ZTV Asphalt-StB 07/13, gemäß Belastungsklasse 3,2 der RStO 12 in aktueller Fassung, liefern und heiß einbauen.

Bereich:  Fahrbahn
Einbaudicke:  ca. 4 cm
Einbaugewicht:  96 kg/m²
Straßenbaubitumen:  25/55-55A

Einbau mit Fertiger, bei nicht mit dem Fertiger zu erreichenden Anpassungsbereichen, Einbau von Hand.

Bei der Abrechnung müssen die von der Bauleitung des AG abgezeichneten Originalwiegekarten vorliegen. Duplikate werden nicht anerkannt.
Menge: 5600,000 m2

**10.17 Absplitten der SMA-Deckschicht**
Absplitten der SMA-Deckschicht

Das Abstreumaterial ist dabei auf der noch heißen Schicht so frühzeitig aufzubringen, dass es durch Walzen eingedrückt wird.

Gesteinsart:  Diabas / Moräne
Gesteinskörnung:  1/3
Einbaumenge:  etwa 0,5 - 1,0 kg/m²

Überschüssiges, nicht gebundenes Material ist zu entfernen und einer Wiederverwertung gemäß KrWG zuzuführen.
Menge: 4940,000 m2

**10.18 Asphaltbetondeckschicht AC 8 DN, rot, d= 4 cm, Bk 1.8, im Radweg**
Asphaltbetondeckschicht AC 8 DN, rot, d= 4 cm, Bk 1.8, im Radweg

Asphaltbetondeckschicht AC 8 DN, rot, liefern und in Anlehnung an die ZTV-Asphalt einbauen.

Einbau für Verkehrsflächen der Belastungsklassen 1,8
Teilflächen: > 1 000m²
Asphaltsorte: AC 8 DN ROT (Sondermischgut)
in Anlehnung an TL Asphalt StB

Einbaudicke: 4,0 cm
Bitumensorte: anfärbbares Sonderbindemittel in Anlehnung an
die TL Asphalt -S tB für Bk 0,3 - 1,8
Sealoflex® Color PG76 Polymermodifiziertem Bindemittel für Bk 1.8

Farbton: Verkehrsrot (In Anlehnung an den RAL-Ton 3020)
Pigmentzusatz und Gesteinskomponenten entsprechend der
gewünschten Farbgebung. Lieferung nach Bemusterung.

Bereich: Radweg

Einbau mit Fertiger, bei nicht mit dem Fertiger zu erreichenden Anpassungsbereichen, Einbau von Hand.

Bei der Abrechnung müssen die von der Bauleitung des AG abgezeichneten Originalwiegekarten vorliegen. Duplikate werden nicht anerkannt.
Menge: 2130,000 m2

### 11 Rückbau Beschilderung

**11.1 VZ / ZZ demontieren, laden, abfahren, entsorgen**
VZ / ZZ demontieren, laden, abfahren, entsorgen

Verkehrszeichen / Zusatzzeichen und Straßenschilder samt Befestigungsmaterial von vorhandenen Pfosten bzw. Mast demontieren, laden, abfahren und entsorgen.

Das Aufbruchgut geht in das Eigentum des AN über und ist einer Wiederverwertung gemäß KrWG zuzuführen.
Menge: 15,000 St

**11.2 Schilderpfosten demontieren, laden, abfahren und entsorgen**
Schilderpfosten demontieren, laden, abfahren und entsorgen

Schilderpfosten aus Stahl einschließlich vorhandener Pfostenfundamente und Bodenhülsen demontieren, laden, abfahren und entsorgen. Fundament abbrechen.

Die Erdarbeiten (verfüllen und verdichten) sind in diese Position einzurechnen und werden nicht gesondert vergütet.

Das Aufbruchgut geht in das Eigentum des AN über und ist einer Wiederverwertung gemäß KrWG zuzuführen.
Menge: 3,000 St

**11.3 Bodenhülse liefern und einbauen in neues Fundament**
Bodenhülse liefern und einbauen in neues Fundament

Fundament aus Beton C20/25 herstellen. Fundamentabmessungen gemäß Angabe des AN. Oberkante Fundament: mind. 12 cm unter neuer GOK. Bodenhülse in Fundament einbauen.

Bodenhülse für Rohrpfosten mit D=60 mm sowie Absperrpfosten  in ein Betonfundament aus C 20/25 mit D=30 cm und H= 60 cm in einer Pflasterfläche einbauen.

Die Erdarbeiten (verfüllen und verdichten) sind in diese Position einzurechnen und werden nicht gesondert vergütet.

Das Aufbruchgut geht in das Eigentum des AN über und ist gemäß Kreislaufwirtschaftsgesetz KrWG einer Wiederverwertung zuzuführen.
Menge: 3,000 St

**11.4 Schilderpfosten incl. vorhandenem VZ/ZZ versetzten**
Schilderpfosten incl. vorhandenem VZ/ZZ versetzten

Schilderpfosten wie in der Örtlichkeit vorgefunden incl. vorhandenem VZ/ZZ aufnehmen und versetzten.

Fundament aus Beton C20/25 herstellen. Fundamentabmessungen gemäß Angabe des AN. Oberkante Fundament: mind. 12 cm unter neuer GOK. Bodenhülse in Fundament einbauen.

Das Aufbruchgut geht in das Eigentum des AN über und ist gemäß Kreislaufwirtschaftsgesetz KrWG einer Wiederverwertung zuzuführen.
Menge: 3,000 Stk

**11.5 Fundament und Rohrpfosten, L = bis 3,50 m**
Fundament und Rohrpfosten, L = bis 3,50 m

Rohrpfosten und zugehörige Bodenhülse mit Anker liefern und einbauen.

Pfosten aus Stahl, feuerverzinkt, d = 60 mm, Wanddicke 2,0 mm, Länge bis 3,5 m. Kopf mit Abdeckkappe aus Aluminium wasserdicht verschlossen.

Fundament aus Beton C20/25 herstellen. Fundamentabmessungen: 30 cm, Höhe 75 cm. Oberkante Fundament: mind. 12 cm unter neuer GOK. Bodenhülse in Fundament einbauen. Einschl. Erdarbeiten.

Bereich: Asphalt- / Pflasterfläche
Menge: 11,000 St

**11.6 VZ/ZZ demontieren und neu befestigen**
VZ/ZZ  demontieren und neu befestigen

VZ/ZZ samt Befestigungsmaterial von vorhandenen Pfosten bzw. Mast oder Laterne demontieren und anschließend an vorh. Pfosten bzw. Mast oder Laterne befestigen.

Fehlendes oder defektes Ersatzbefestigungsmaterial ist zu ersetzten.

Das Aufbruchgut geht in das Eigentum des AN über und ist gemäß Kreislaufwirtschaftsgesetz KrWG einer Wiederverwertung zuzuführen.
Menge: 10,000 St

**11.7 VZ 237 liefern und montieren**
VZ 237 liefern und montieren

Verkehrsschild incl. erforderlichem Befestigungsmaterial liefern und montieren.

VZ 237

Reflektionsklasse:  Folientyp 3
Größe:  Schildergröße 2
Material:  Aluminum
Stärke:  2 mm
Menge: 10,000 St

**11.8 VZ 229-10 liefern und montieren**
VZ 229-10 liefern und montieren

Verkehrsschild incl. erforderlichem Befestigungsmaterial liefern und montieren.

VZ 229-10

Reflektionsklasse:  Folientyp 3
Größe:  Schildergröße 2
Material:  Aluminum
Stärke:  2 mm
Menge: 1,000 St

**11.9 VZ 229-20 liefern und montieren**
VZ 229-20 liefern und montieren

Verkehrsschild incl. erforderlichem Befestigungsmaterial liefern und montieren.

VZ 229-20

Reflektionsklasse:  Folientyp 3
Größe:  Schildergröße 2
Material:  Aluminum
Stärke:  2 mm
Menge: 1,000 St

**11.10 VZ 241-30 liefern und montieren**
VZ 241-30 liefern und montieren

Verkehrsschild incl. erforderlichem Befestigungsmaterial liefern und montieren.

VZ 241-30

Reflektionsklasse:  Folientyp 3
Größe:  Schildergröße 2
Material:  Aluminum
Stärke:  2 mm
Menge: 2,000 St

**11.11 VZ 314 liefern und montieren**
VZ 314 liefern und montieren

Verkehrsschild incl. erforderlichem Befestigungsmaterial liefern und montieren.

VZ 314

Reflektionsklasse:  Folientyp 3
Größe:  Schildergröße 2
Material:  Aluminum
Stärke:  2 mm
Menge: 2,000 St

**11.12 VZ 314-10 liefern und montieren**
VZ 314-10 liefern und montieren

Verkehrsschild incl. erforderlichem Befestigungsmaterial liefern und montieren.

VZ 314-10

Reflektionsklasse:  Folientyp 3
Größe:  Schildergröße 2
Material:  Aluminum
Stärke:  2 mm
Menge: 1,000 St

**11.13 ZZ 1010-52 liefern und montieren**
ZZ 1010-52 liefern und montieren

Verkehrsschild incl. erforderlichem Befestigungsmaterial liefern und montieren.

ZZ 1010-52

Reflektionsklasse:  Folientyp 3
Größe:  Schildergröße 2
Material:  Aluminum
Stärke:  2 mm
Menge: 2,000 St

**11.14 ZZ 1053-31 liefern und montieren**
ZZ 1053-31 liefern und montieren

Verkehrsschild incl. erforderlichem Befestigungsmaterial liefern und montieren.

ZZ 1053-31

Reflektionsklasse:  Folientyp 3
Größe:  Schildergröße 2
Material:  Aluminum
Stärke:  2 mm
Menge: 1,000 St

**11.15 ZZ 1000-10 liefern und montieren**
ZZ 1000-10 liefern und montieren

Verkehrsschild incl. erforderlichem Befestigungsmaterial liefern und montieren.

ZZ 1000-10

Reflektionsklasse:  Folientyp 3
Größe:  Schildergröße 2
Material:  Aluminum
Stärke:  2 mm
Menge: 1,000 St

**11.16 ZZ 1022-10 liefern und montieren**
ZZ 1022-10 liefern und montieren

Verkehrsschild incl. erforderlichem Befestigungsmaterial liefern und montieren.

ZZ 1022-10

Reflektionsklasse:  Folientyp 3
Größe:  Schildergröße 2
Material:  Aluminum
Stärke:  2 mm
Menge: 2,000 St

**11.17 ZZ 1000-32 liefern und montieren**
ZZ 1000-32 liefern und montieren

Verkehrsschild incl. erforderlichem Befestigungsmaterial liefern und montieren.

ZZ 1000-32

Reflektionsklasse:  Folientyp 3
Größe:  Schildergröße 2
Material:  Aluminum
Stärke:  2 mm
Menge: 2,000 St

### 12 LSA Rück-/ Neubau

**12.1 Signalmasten demontieren, laden, abfahren, entsorgen**
Signalmasten demontieren, laden, abfahren, entsorgen

Geraden Signalmaste demontieren, laden, abfahren und entsorgen. Fundament abbrechen.

Die Erdarbeiten (verfüllen und verdichten der Baugrube) sind in diese Position einzurechnen und werden nicht gesondert vergütet.

Die Leuchtfelder sind in Absprache mit dem Ansprechpartner der Stadt Mülheim zum städtischen Bauhof zu befördern.

Kontakte werden durch den Betreiber gebrochen. Ansprechpartner bei der Stadt Mülheim ist Herr Kosch - 0208-455-6633.

Das Aufbruchgut geht in das Eigentum des AN über und ist gemäß Kreislaufwirtschaftsgesetz KrWG einer Wiederverwertung zuzuführen.
Menge: 3,000 Stk

**12.2 Peitschenmasten demontieren, laden, abfahren, entsorgen**
Peitschenmasten demontieren, laden, abfahren, entsorgen

Peitschenmaste demontieren, laden, abfahren und entsorgen. Fundament abbrechen.

Die Erdarbeiten (verfüllen und verdichten der Baugrube) sind in diese Position einzurechnen und werden nicht gesondert vergütet.

Die Leuchtfelder sind in Absprache mit dem Ansprechpartner der Stadt Mülheim zum städtischen Bauhof zu befördern.

Kontakte werden durch den Betreiber gebrochen. Ansprechpartner bei der Stadt Mülheim ist Herr Kosch - 0208-455-6633.

Das Aufbruchgut geht in das Eigentum des AN über und ist gemäß Kreislaufwirtschaftsgesetz KrWG einer Wiederverwertung zuzuführen.
Menge: 2,000 Stk

**12.3 Signalmast einbauen, SM 3,5 m**
Signalmast einbauen, SM 3,5 m

Signalmast, SM 3,5 m, einbauen. Hierzu Fundament aus Beton C20/25 herstellen. Einschließlich erforderlicher Fundamentschalungen.

Fundamentabmessungen: 100/100/100 cm.

Erforderlichen Verbau einbringen, vorhalten und ausbauen. Einbringen und Nachbehandeln des Betons. Zur Aufnahme des Mastschaftes ist eine senkrechte Aussparung mit Senkenzwischenteilen aus Beton, ca. 40 cm tief, vorzusehen. Die Senkenzwischenteile können verbleiben.

Mast wird AG-seitig gestellt. Mast laden, transportieren und einbauen. Den Hohlraum zwischen Mast und Fundament mit Sand verfüllen und mit einem ca. 10-cm-dicken Betonkragen verschließen. Der Einbau eines Leerrohres M63 zur Kabeleinführung und eventuelle Beiputzarbeiten sind einzurechnen.

Weiterhin ist der Aushub und die Wiederverfüllung einzukalkulieren. Nicht benötigte Stoffe einer Wiederverwertung zuführen.
Menge: 6,000 Stk

**12.4 Peitschenmast einbauen, PM 3 m**
Peitschenmast einbauen, PM 3 m

wie vorab in Position 12.3 beschrieben, jedoch Peitschenmast (LSA).
Ausleger  3 m, W2, einbauen.
Fundamentabmessungen: 150/150/150 cm.
Menge: 2,000 Stk

**12.5 Peitschenmast einbauen, PM 7 m**
Peitschenmast einbauen, PM 7 m

wie vorab in Position 12.3 beschrieben, jedoch Peitschenmast (LSA).
Ausleger  7 m, W2, einbauen.
Fundamentabmessungen: 150/150/150 cm.
Menge: 1,000 St

### 13 Kabelgräben und Kabelschutzrohre - LSA

**13.1 Grabenaushub für Kabelschutzrohr, bis einschließlich BM-F3**
Grabenaushub für Kabelschutzrohr, bis einschließlich BM-F3

Kabelgraben herstellen und wieder verfüllen. Boden-Bauschutt-Gemisch im Grabenquerschnitt bis einschließlich BM-F3 aufnehmen, laden, abfahren und einer Wiederverwertung zuführen.

Für Gräben und Baugruben von Kabelschutzrohren, Kabelschutzrohrpaketen und Kabel- bzw. Leitungsgräben sowie für Kabelschächte profilgerecht lösen, den zum Verfüllen der Baugruben erforderlichen und geeigneten Aushubboden lagern, die durch die Kabelschutzrohre, Kabel bzw. Leitungen und die Sandummantelung verdrängten Bodenmassen in das Eigentum des AN übernehmen und einer Wiederverwertung zuführen. Grabensohle verdichten.

Nach Verlegung der Leerrohre und Leitungen oberhalb der Leitungszone die Restbaugrube nach dem Merkblatt für das Verfüllen von Leitungsgräben verfüllen und verdichten. Füllboden wird gesondert vergütet.

Abgerechnet wird nach Abtragsprofil. Oberer Abrechnungshorizont ist die Planumsfläche der Straßen- und Gehwegbauherstellung. Grabentiefe ab OK Planum bis 60 cm

Das Aufbruchgut geht in das Eigentum des AN über und ist gemäß Kreislaufwirtschaftsgesetz KrWG einer Wiederverwertung zuzuführen.
Menge: 55,000 m3

**13.2 Füllboden für Kabelgraben**
Füllboden für Kabelgraben

Geeigneten Boden liefern, in Kabelgräben profilgerecht nach Angabe der Bauleitung einbauen und bis auf mindestens 97% der einfachen Proctordichte verdichten.

Material: nichtbindiger, steinfreier Boden, DIN 18196, Bodengruppe SE bis 5% bindige Bestandteile.
Menge: 55,000 m3

**13.3 Zulage: Boden in Handarbeit ausheben**
Boden in Handarbeit ausheben

Boden komplett in Handarbeit ausheben.

Bereich: Gräben für Kabelleerrohre

Das Aufbruchgut geht in das Eigentum des AN über und ist gemäß Kreislaufwirtschaftsgesetz KrWG einer Wiederverwertung zuzuführen.
Menge: 9,000 m3

**13.4 Beton in Gräben beseitigen**
Beton in Gräben beseitigen

Als Zulage zur Position x.x, Beton innerhalb von Gräben abbrechen, aufladen, abfahren und entsorgen.

Bereich: Gräben für Kabelleerrohre

Das Aufbruchgut geht in das Eigentum des AN über und ist gemäß Kreislaufwirtschaftsgesetz KrWG einer Wiederverwertung zuzuführen.
Menge: 3,000 m3

**13.5 Rohrleitung sichern**
Rohrleitung sichern

Rohrleitungen aller Art und Aussendurchmesser, nach statischen und konstruktiven Erfordernissen durch Halte-, Stütz-, Auflager- und/oder Aufhängekonstruktionen sichern. Tiefe der Leitungsachse bis ca. 1,00 m unter Gelände.

Rohrleitung in Betrieb befindliche Gas- oder Wasserleitung.
Menge: 13,000 m

**13.6 Kabelschutzrohre in Gräben sichern**
Kabelschutzrohre in Gräben sichern

Kabelschutzrohre aller Art in Gräben nach statischen und konstruktiven Erfordernissen durch Halte-, Stütz-, Auflager- und/oder Aufhängekonstruktionen sichern. Tiefe der Leitungsachse bis ca. 1,00 m unter Gelände. Kabel in Betrieb.
Menge: 15,000 m

**13.7 AZK abbrechen und entsorgen**
AZK abbrechen und entsorgen

LSA-Kabelschacht bis OK Erdplanum abbrechen und entsorgen.

Die freigelegten Leitungen/Kabel mit Sand abdecken. Kabel/Leitungen außer Betrieb. Schacht bis ca. 1 cbm.

Bereich: Gehweg / Pflasterfläche

Das Aufbruchgut geht in das Eigentum des AN über und ist gemäß Kreislaufwirtschaftsgesetz KrWG einer Wiederverwertung zuzuführen.
Menge: 3,000 St

**13.8 Kabelabzweigkasten 65/40/105**
Kabelabzweigkasten 65/40/105

Kabelschacht 65/40/105 aus Betonfertigteilen mit allen Nebenarbeiten liefern und flucht- und höhengerecht einbauen. Einbau auf einer Sauberkeitsschicht aus Beton C20/25. Die Fugen zwischen den Bauteilen sind mit Zementmörtel nach DIN 1045 auszubilden.

Schacht min. der Brückenklasse 12 Schachtabdeckung nach DIN EN 124 Klasse B 125 mit Entlüftung, Gussoberfläche, rutschhemmend geriffelt.

Inklusive der einseitigen Verschlussplatte sowie dreiseitigen Kabeleinführungsplatten.

Der Kabelschacht besteht aus folgenden Teilen:

Schachtabdeckung 65/40 cm i.L., Klasse B 125, BeGu-Rahmen, incl. Deckel mit Entlüftung.
Schmutzschale verzinkt rechteckig, mit 2 Aushebestangen.
Zwischenrahmen 65/40/15 cm i.L., ohne Aussparungen.
Kastenrahmen 65/40/42 cm i.L., mit Aussparungen EP3/EP6.
Bodenplatte 65/40/6,5 cm i. L., Typ 2002 EP.
Menge: 17,000 St

**13.9 Kabelabzweigkasten 100/100**
Kabelabzweigkasten 100/100/105

Kabelschacht 100/100/105 aus Betonfertigteilen mit allen Nebenarbeiten liefern und flucht- und höhengerecht einbauen. Einbau auf einer Sauberkeitsschicht aus Beton C20/25. Die Fugen zwischen den Bauteilen sind mit Zementmörtel nach DIN 1045 auszubilden.

Schacht min. der Brückenklasse 12 Schachtabdeckung nach DIN EN 124 Klasse B 125 mit Entlüftung, Gussoberfläche, rutschhemmend geriffelt.

Inklusive der einseitigen Verschlussplatte sowie dreiseitigen Kabeleinführungsplatten.
Menge: 1,000 St

**13.10 Kabelschutzrohre DN 110 x 3,2 mm, 2-er Rohrpaket**
Kabelschutzrohre DN 75 mm, 1-er Rohrpaket

Kabelschutzrohr einschließlich fester Rohrverbindungen liefern und einbauen. Rohröffnungen dicht verschließen.

Material = PVC hart-Rohr 110 x 3,2 DIN 8062.
Paß- und Formstücke sind einzurechnen.
Sandummantelung von min. 10 cm in unterer und oberer Lage.

Verlegeart:  1 - zügig
Bereich:  Fahrbahn / Pflasterflächen / Grünflächen
Menge: 16,000 m

**13.11 KSR, 110 x 3,2 mm, anschliessen**
Kabelschutzrohr DN 75 anschliessen

Kabelschutzrohr DN 75, an Kabelschacht oder vorhanden Leitung anschließen und Öffnung abdichten. Abgerechnet wird die Anzahl der Anschlüsse.
Menge: 9,000 Stk

**13.12 Kabelschutzrohre DN 110, 1-er Rohrpaket**
Kabelschutzrohre DN 110, 1-er Rohrpaket

Kabelschutzrohr einschließlich fester Rohrverbindungen liefern und einbauen. Rohröffnungen dicht verschließen.

Material = PVC hart-Rohr 110 x 3,2 DIN 8062.
Paß- und Formstücke sind einzurechnen.
Sandummantelung von min. 10 cm in unterer und oberer Lage.

Verlegeart:  1 - zügig
Bereich:  Fahrbahn / Pflasterflächen / Grünflächen
Menge: 42,000 m

**13.13 Kabelschutzrohre DN 110, 2-er Rohrpaket**
Kabelschutzrohre DN 110, 2-er Rohrpaket

Kabelschutzrohr einschließlich fester Rohrverbindungen liefern und einbauen. Rohröffnungen dicht verschließen.

Material = PVC hart-Rohr 110 x 3,2 DIN 8062.
Paß- und Formstücke sind einzurechnen.
Sandummantelung von min. 10 cm in unterer und oberer Lage.

Verlegeart:  2 - zügig
Bereich:  Fahrbahn / Pflasterflächen / Grünflächen
Menge: 7,000 m

**13.14 Kabelschutzrohre DN 110 x 3,2 mm, 2-er Rohrpaket**
Kabelschutzrohre DN 110, 4-er Rohrpaket

Kabelschutzrohr einschließlich fester Rohrverbindungen liefern und einbauen. Rohröffnungen dicht verschließen.

Material = PVC hart-Rohr 110 x 3,2 DIN 8062.
Paß- und Formstücke sind einzurechnen.
Sandummantelung von min. 10 cm in unterer und oberer Lage.

Verlegeart:  4 - zügig
Bereich:  Fahrbahn / Pflasterflächen / Grünflächen
Menge: 140,000 m

**13.15 KSR, 110 x 3,2 mm, anschliessen**
Kabelschutzrohr DN 110 anschliessen

Kabelschutzrohr DN 110, an Kabelschacht oder vorhanden Leitung anschließen und Öffnung abdichten. Abgerechnet wird die Anzahl der einzelnen Anschlüsse, je Rohr.
Menge: 134,000 St

**13.16 Kabeltrassenband verlegen**
Kabeltrassenband verlegen

Kabeltrassenband, nach Angaben des AG beschiftet, aus verrottungsbeständigem Material einbauen. Das Trassenband ist oberhalb der Leitungszone des Kabelgrabens zu verlegen.

Abgerechnet wird nach der Länge des Kabelgrabens.
Menge: 189,000 m

### 14 Senkenleitungen (ausführlich)

**14.1 Leitungsgraben Anschlussleitung, Tiefe bis 1,25 m**
Leitungsgraben Anschlussleitung, Tiefe bis 1,25 m

Boden-Bauschutt-Gemisch für Leitungsgraben profilgerecht ausheben. Straßenaufbruch wird gesondert vergütet. Bodenklassen 3 bis 5 nach DIN 18300.

Grabentiefe:  bis 1,25 m

Grabenbreiten gemäß DIN EN 1610. Aushub, soweit zum Verfüllen geeignet, zur Wiederverwendung seitlich lagern, nach Verlegen der Leitung in Graben oberhalb der Leitungszone einbauen und verdichten. Fehlenden Verfüllboden einbauen und verdichten wird gesondert vergütet.

Zum Verfüllen nicht verwendeten Aushub in Eigentum des AN übernehmen, von der Baustelle entfernen und einer Wiederverwertung zuführen.

Aushub ab Erdplanum, außerhalb des Bereichs der flächigen Erdbauarbeiten ab Oberkante vorhandener Straße.
Menge: 30,000 m3

**14.2 Boden in Handschachtung**
Boden in Handschachtung

Boden in  und in Handarbeit ausheben.

Bereich: Senkenleitungen und Baugruben für Straßenabläufe

Das Aufbruchgut geht in das Eigentum des AN über und ist gemäß Kreislaufwirtschaftsgesetz KrWG einer Wiederverwertung zuzuführen.
Menge: 3,000 m3

**14.3 Leitungsgraben unter Versorgungsleitungen**
Leitungsgraben unter Versorgungsleitungen

Leitungsgraben im Bereich von Versorgungsleitungen herstellen. Boden-Bauschutt-Gemisch im Bereich von kreuzenden und querenden Versorgungsleitungen (Kabel/ Rohre) ausheben.

Bodenklassen 3 bis 5 nach DIN 18300.

Einzurechnen ist die Handschachtung und die Sicherung der Leitungen gemäß den Richtlinien der Betreiber und der ordnungsgemäße Wiedereinbau einschließlich Herstellung der Leitungszone im Bereich der Versorgungsleitungen.

In Leitungsgräben bis 2,50 m Tiefe.

Bereich: Senkenleitungen und Baugruben für Straßenabläufe

Das Aufbruchgut geht in das Eigentum des AN über und ist gemäß Kreislaufwirtschaftsgesetz KrWG einer Wiederverwertung zuzuführen.
Menge: 3,000 m3

**14.4 Verfestigte Schlacke in Gräben / Baugruben beseitigen**
Verfestigte Schlacke in Gräben / Baugruben beseitigen

Flächig verfestigte, stark verbackene Schichten aus Schlacke unterhalb der Straßenoberfläche bis zu einer Stärke von 60 cm mit Felsmeißel lösen.

Der Bericht zur Untersuchung des Untergrundes und des Gehweg-/ Fahrbahnaufbaus ist zu beachten.

Bereich: Senkenleitungen und Baugruben für Straßenabläufe

Das Aufbruchgut geht in das Eigentum des AN über und ist gemäß Kreislaufwirtschaftsgesetz KrWG einer Wiederverwertung zuzuführen.
Menge: 2,000 m3

**14.5 Trümmerschutt in Gräben / Baugruben beseitigen**
Trümmerschutt in Gräben / Baugruben beseitigen

Hindernisse aus Trümmerschutt in Gräben/ Baugruben abbrechen. Das Abbruchmaterial einer Wiederverwertung zuführen.

Bereich: Senkenleitungen und Baugruben für Straßenabläufe

Das Aufbruchgut geht in das Eigentum des AN über und ist gemäß Kreislaufwirtschaftsgesetz KrWG einer Wiederverwertung zuzuführen.
Menge: 1,000 m3

**14.6 Mauerwerk in Gräben / Baugruben beseitigen**
Mauerwerk in Gräben / Baugruben beseitigen

Hindernisse aus Mauerwerk in Gräben/ Baugruben abbrechen.

Bereich: Senkenleitungen und Baugruben für Straßenabläufe

Das Aufbruchgut geht in das Eigentum des AN über und ist gemäß Kreislaufwirtschaftsgesetz KrWG einer Wiederverwertung zuzuführen.
Menge: 1,500 m3

**14.7 Beton in Gräben / Baugruben beseitigen**
Beton in Gräben / Baugruben beseitigen

Hindernisse aus Beton in Gräben / Baugruben abbrechen.

Bereich: Senkenleitungen und Baugruben für Straßenabläufe

Das Aufbruchgut geht in das Eigentum des AN über und ist gemäß Kreislaufwirtschaftsgesetz KrWG einer Wiederverwertung zuzuführen.
Menge: 1,300 m3

**14.8 Stahlbeton in Gräben / Baugruben beseitigen**
Stahlbeton in Gräben / Baugruben beseitigen:

Hindernisse aus Stahlbeton in Gräben / Baugruben abbrechen.

Bereich: Senkenleitungen und Baugruben für Straßenabläufe

Das Aufbruchgut geht in das Eigentum des AN über und ist gemäß Kreislaufwirtschaftsgesetz KrWG einer Wiederverwertung zuzuführen.
Menge: 1,000 m3

**14.9 Anbohren von Schachtbauwerken aus Beton**
Anbohren von Schachtbauwerken aus Beton

Anbohren von Schachtbauwerken aus Beton für den Anschluss von Anschlussleitungen bis DN 150.

Die durch die Kernbohrung freigelegte Stahleinlage ist fachgerecht durch geeignete Maßnahmen vor Korrosion zu schützen.

Das Bohrgerät darf nicht mittels Dübeltechnik am Rohr befestigt werden.
Menge: 1,000 St

**14.10 Füllboden liefern**
Füllboden für Leitungsgräben und Schachtbaugruben liefern

Geeigneten Boden liefern, in Leitungsgräben, Schachtbaugruben, Probelöcher oder als  Austausch- oder Füllboden für leitungsgräben profilgerecht nach Angabe der Bauleitung einbauen und bis auf mindestens 97% der einfachen Proctordichte verdichten.

Material: nichtbindiger, steinfreier Boden, DIN 18196, Bodengruppe SE bis 5% bindige Bestandteile.
Menge: 24,500 m3

**14.11 Unbewehrten Beton liefern und einbauen**
Unbewehrten Beton liefern und einbauen

Verfüllen von Arbeitsräumen und in Anschlussbereichen auf besondere Anweisung des AG, aus unbewehrtem Beton als Normalbeton DIN 1045 Festigkeitsklasse C 12 / 15, mit hohem Frostwiderstand. Beton ohne Schalung herstellen.
Menge: 1,500 m3

**14.12 Rohrleitung KG 2000, DN 150 PP liefern und verlegen**
Rohrleitung KG 2000, DN 150 PP liefern und verlegen

Rohrleitung zwischen Kanal, Stutzen, Schachtsohle und Straßenablauf sachgemäß im vorgeschriebenen Gefälle, auf einem 10 cm dicken Sandbett, einschließlich der erforderlichen Bogen-, Abzweig-, Reduzierstücke und dergleichen, verlegen.

Die Rohrleitungen sind unter Beachtung der DIN EN 1610 und der zugehörigen Herstellerverlegeanleitung zu verlegen.

Vollwandabwasserrohre und Formstücke aus Polypropylen (PP-MD) gemäß DIN EN 14758  mit werksseitig eingelegter Lippendichtung. Hochlastkanalrohr mit hoher Ringsteifigkeit > SN 10 (nach DIN EN ISO 9969) im Schwerlastbereich SLW 60 einsetzbar.
Menge: 27,000 m

**14.13 Passstück DN 150 PP**
Passstück DN 150 PP

Herstellung eines KG2000-Passstückes DN 150, einschl. eines fachgerechten, planparallenen Sägeschnittes, einschl. Anfasen der Schnittkante; Restmaterial fachgerecht verwerten bzw. entsorgen.
Menge: 13,000 St

**14.14 Bogen DN 150 PP bis 90°**
Bogen DN 150 PP bis 90°

KG2000-Bogen DN 150 aus hochwertigem Material Polypropylen (PP), passend zum Rohrsystem; Abwinkelung bis 90°, Ausführung mit 1 oder 2 angeformten Muffen, einschl. fest eingelegter Dichtungen; liefern und fachgerecht einbauen.
Menge: 16,000 St

**14.15 Bogen DN 150 PP bis 45°**
Bogen DN 150 PP bis 45°

KG2000-Bogen DN 150 aus hochwertigem Material Polypropylen (PP), passend zum Rohrsystem; Abwinkelung bis 45°, Ausführung mit 1 oder 2 angeformten Muffen, einschl. fest eingelegter Dichtungen; liefern und fachgerecht einbauen.
Menge: 7,000 St

**14.16 Bogen DN 150 PP bis 30°**
Bogen DN 150 PP bis 30°

KG2000-Bogen DN 150 aus hochwertigem Material Polypropylen (PP), passend zum Rohrsystem; Abwinkelung bis 30°, Ausführung mit 1 oder 2 angeformten Muffen, einschl. fest eingelegter Dichtungen; liefern und fachgerecht einbauen.
Menge: 9,000 St

**14.17 Abzweig DN 150 PP bis 45°**
Abzweig DN 150 PP bis 45°

KG2000-Abzweig DN 150 aus hochwertigem Material Polypropylen (PP), passend zum Rohrsystem; Abwinkelung bis 45°, Ausführung mit 1 oder 2 angeformten Muffen, einschl. fest eingelegter Dichtungen; liefern und fachgerecht einbauen.
Menge: 1,000 St

**14.18 KG 2000-Anbohrstutzen (AWADOCK) DN 150 liefern und einbauen**
KG 2000-Anbohrstutzen (AWADOCK) DN 150 lieferen und einbauen

Anbohrstutzen nachträglich in die gebohrten Öffnungen wasserdicht einbauen einschließlich Material und aller Nebenarbeiten des angebohrten Schachts.

Stutzen: DN 150, passend zu KG 2000 PP
Menge: 1,000 St

**14.19 Leitung an vorhandene Leitung anbinden**
Leitung an vorhandene Leitung anbinden

Neue Senkenleitung an vorhandenen Leitung aus Steinzeug oder KG 2000 PP anbinden, incl. Überschiebmuffe.
Menge: 11,000 St

### 15 Straßeneinläufe

**15.1 Geschränk aufnehmen**
Geschränk aufnehmen

vorhandenes Geschränk aus Gußeisen in den Abmessungen 30/30 oder 30/50 cm aufnehmen.

Das Aufbruchgut geht in das Eigentum des AN über und ist gemäß Kreislaufwirtschaftsgesetz KrWG einer Wiederverwertung zuzuführen.
Menge: 10,000 St

**15.2 Straßenablauf aufnehmen**
Straßenablauf aufnehmen

Straßenablauf aufnehmen, die Baugrube ist mit geeignetem Materail zu verfüllen.

Das Aufbruchgut geht in das Eigentum des AN über und ist gemäß Kreislaufwirtschaftsgesetz KrWG einer Wiederverwertung zuzuführen.
Menge: 10,000 St

**15.3 Baugrube für Straßenablauf herstellen**
Baugrube für Straßenablauf herstellen

Baugrube für Straßeneinlauf, Baugrubentiefe bis 1,50 m. Baugrubenabmessung: 1,50 x 1,50 m. Verbau entsprechend statischen und konstruktiven Erfordernissen herstellen, vorhalten und von der Baustelle entfernen. Aushub ab Schotterplanum.

Aushub zur Wiederverwendung seitlich lagern, nach Verlegen der Leitung in Graben oberhalb der Leitungszone einbauen und verdichten.

Zum Verfüllen nicht verwendbarer Aushub geht in das Eigentum des AN über und ist gemäß Kreislaufwirtschaftsgesetz KrWG einer Wiederverwertung zuzuführen.
Menge: 12,000 St

**15.4 Straßenablauf liefern und einbauen**
Straßenablauf liefern und einbauen

Straßenablauf liefern und auf einem herzustellenden Betonfundament, 20 cm dick aus C 20/25 fachgerecht einbauen einschließlich erforderlichem Erdaushub und Wiederverfüllung der Baugrube gemäß ZTVE-StB in der aktuell gültigen Fassung. Aushub ab Oberkante Fahrbahndecke.

Der Ablauf (Naßschlamm) besteht aus folgenden Teilen:
Bodenteil 2A DIN 4052,
Zwischenteil 6A DIN 4052,
Muffenteil 3A DIN 4052
Steckmuffe L,
Zwischenteil 6A DIN 4052,
Schaftkonus 11 DIN 4052,

Das Aufbruchgut geht in das Eigentum des AN über und ist gemäß Kreislaufwirtschaftsgesetz KrWG einer Wiederverwertung zuzuführen.
Menge: 12,000 St

**15.5 Aufsatz 30/50, Klasse D 400, Pultform, in Asphaltfläche**
Aufsatz 30/50, Klasse D 400, Pultform, in Asphaltfläche

Aufsatz für Straßenablauf 300x500 nach DIN EN 124/DIN 1229 liefern und aufsetzen. Aufsatz mit fest verbundenem Scharnier und dämpfender Einlage

Klasse D 400, 300 x 500 mm, Pultform
Schlitzweite ca. 35 mm,
Rahmen und Rost aus Gusseisen

Einbaubereich: in Asphaltfläche

Den Aufsatzrahmen zunächst provisorisch auflegen und entsprechend des Bauablaufs Zug um Zug bis auf die planmäßige Höhe setzen. Die Fuge druckfest und vollflächig mit Mörtel der Gruppe MG III nach DIN 1053 füllen.
Menge: 12,000 St

### 16 Anpassungsarbeiten

**16.1 Rinne aufnehmen und wiederverlegen**
Rinne aufnehmen und wiederverlegen

vorgefundenen Rinne incl. Fundament aufnehmen und wie in Position 7.1 beschrieben incl. Material und Nebenleistungen wiederverlegen.
Menge: 15,000 m

**16.2 Bordsteine aufnehmen und wiederverlegen**
Bordsteine aufnehmen und wiederverlegen

vorgefundenen Bordstein incl. Fundament aufnehmen und wie in Position 7.3 beschrieben incl. Material und Nebenleistungen wiederverlegen.
Menge: 15,000 m

**16.3 Betonsteinpflasterdecke aufnehmen und wiederverlegen**
Betonsteinpflasterdecke aufnehmen und wiederverlegen

Pflasterdecke bestehend aus Betonrechteckpflaster, Abmessung 10/20/8 gemäß DIN EN 1338 einschließlich der vorhandenen Bettung aufnehmen. Wiederverwendbare Steine säubern und innerhalb der Baustelle lagern. Kleinpflasterdecke im Bereich von Gehwegen in Einzelflächen wiederverlegen.

Ersatzpflaster bis zu 10 % der aufgenommenen Fläche ist in den E.P. mit einzukalkulieren.

Verlegeart  = wie vorgefunden
Pflasterart  = wie vorgefunden
Farbe  = wie vorgefunden
Bereich  = Gehweg / Fahrbahnteiler
Bettungsmaterial  = Mineralstoffgemisch 0/8 mm. (4cm)
Fugenmaterial  = Mineralstoffgemisch 0/4 mm.

Das Aufbruchgut geht in das Eigentum des AN über und ist einer Wiederverwertung zuzuführen.
Menge: 25,000 m2

### 17 Stundenlohnarbeiten / Straßenbau

**17.1 Verrechnungssatz Arbeitskraft (Pflasterer)**
Verrechnungssatz für eine Arbeitskraft

Stundenlohnarbeiten durch Arbeitskräfte auf Anordnung des AG ausführen. Angeboten wird für die jeweilige Arbeitskraft ein Verrechnungssatz, der sämtliche Aufwendungen enthält, insbesondere den tatsächlichen Lohn mit den Zuschlägen für Gemeinkosten, Sozialkassenbeiträge, vermögenswirksame Leistungen u. dergleichen, sowie Lohn- o. Gehaltsnebenkosten. Zuschläge für Nacht-, Sonntags- u. Feiertagsarbeit sowie Überstunden sind jedoch nicht einzurechnen. Der Verrechnungssatz gilt unabhängig von der Anzahl der abgerechneten Stunden.

Arbeitskraft = Pflasterer
Menge: 10,000 h

**17.2 Verrechnungssatz Arbeitskraft (Baufacharbeiter)**
Verrechnungssatz für eine Arbeitskraft

wie vor, jedoch

Arbeitskraft = Baufacharbeiter
Menge: 10,000 h

**17.3 Verrechnungssatz Arbeitskraft (Vorarbeiter)**
Verrechnungssatz für eine Arbeitskraft

wie vor, jedoch

Arbeitskraft = Vorarbeiter
Menge: 10,000 h

**17.4 Gestellung Kompressor**
Gestellung Kompressor

Gestellung (Betriebsstunden) eines Kompressors mit Bedienung und Betriebsstoffen. Einschließlich eines Hammer (mit Bedienung, Schlauch u. Werkzeug)
Menge: 5,000 h

**17.5 Gestellung LKW**
Gestellung LKW

Gestellung (Betriebsstunden) eines Lkw mit Bedienung und Betriebsstoffen.

Art = mit Kippeinrichtung
Nutzlast = bis einschl. 10 t
Menge: 5,000 h

**17.6 Gestellung Ladegerät**
Gestellung Ladegerät

Gestellung (Betriebsstunden) eines Ladegerätes mit Bedienung und Betriebsstoffen.

Art = Luftbereift
Leistung = ca. 60 PS
Menge: 5,000 h

**17.7 Gestellung Verdichtungsgerät**
Gestellung Verdichtungsgerät

Gestellung (Betriebsstunden) eines Bodenverdichtungsgerätes mit Bedienung und Betriebsstoffen.

Art = Rüttelverdichter, entspr. AT 5000
Menge: 5,000 h

### 18 Markierung und Einfärbung von Flächen

**18.1 Fahrbahn-Leitlinie Schmalstrich ohne Unterbrechung, 12 cm**
Fahrbahn-Leitlinie Schmalstrich ohne Unterbrechung 0,12 m

Längsmarkierung als durchgezogene "Leitlinie" nach RMS und ZTV M 13 Breite: 0,12 m aus weißer thermoplastischer Masse, reflektierend, ohne auffräsen der Asphaltdeckschicht herstellen.

Dauermarkierung Verkehrsklasse P 6 - 3 mm aufgelegt.

Strich mit Vormarkierung als Erstmarkierung.

Markierung auf Asphaltdeckschicht.

Fläche vor Markierung von losen Schmutz reinigen. Reinigung ist in diese Position mit einzurechnen und wird nicht gesondert vergütet.

Das Räumgut geht in das Eigentum des AN über und ist gemäß Kreislaufwirtschafts- und Abfallgesetz (KrW-/AbfG) einer Wiederverwertung zuzuführen.
Menge: 600,000 m

**18.2 Fahrbahn-Leitlinie Schmalstrich mit Unterbrechung, 12 cm, Lücke wird nicht mitgemessen**
Fahrbahn-Leitlinie Schmalstrich mit Unterbrechung, 12 cm, Lücke wird nicht mitgemessen

wie in Position 18.1 beschrieben, jedoch Schmalstrich mit Unterbrechung, 12 cm, Lücke wird nicht mitgemessen.
Menge: 400,000 m

**18.3 Fahrbahn-Leitlinie Schmalstrich für Fuß- u. Radwegfurten, 12 cm, Lücke wird mitgemessen**
Fahrbahn-Leitlinie Schmalstrich für Fuß- u. Radwegfurten, 12 cm Lücke wird mitgemessen

wie in Position 18.1 beschrieben, jedoch Schmalstrich für Fuß- und Radwegfurten, 12 cm, Lücke wird mitgemessen.
Menge: 120,000 m

**18.4 Fahrbahn-Leitlinie Breitstrich für Fuß- und Radfahrerfurten, 25 cm; Lücke wird gemessen**
Fahrbahn-Leitlinie Breitstrich für Fuß- und Radfahrerfurten, 25 cm; Lücke wird gemessen

wie in Position 8.1 beschrieben, jedoch Breitstrich für Fuß- und Radfahrerfurten, 25 cm, Lücke wird mitgemessen.
Menge: 580,000 m

**18.5 Fahrbahn-Leitlinie Breitstrich ohne Unterbrechung, 25 cm**
Fahrbahn-Leitlinie Breitstrich ohne Unterbrechung, 25 cm

wie in Position 18.1 beschrieben, jedoch Breitstrich ohne Unterbrechung, 25 cm
Menge: 1900,000 m

**18.6 Fahrbahn-Leitlinie Breitstrich mit Unterbrechung, 25 cm, Lücke wird nicht mitgemessen**
Fahrbahn-Leitlinie Breitstrich mit Unterbrechung, 25 cm, Lücke wird nicht mitgemessen

wie in Position 18.1 beschrieben, jedoch Breitstrich mit Unterbrechung, 25cm, Lücke wird nicht mitgemessen.
Menge: 46,000 m

**18.7 25 cm, Breitstrich für Sperrflächen**
25 cm, Breitstrich für Sperrflächen

wie in Position 8.1 beschrieben, jedoch 25 cm, Breitstrich für Sperrflächen
Menge: 60,000 m

**18.8 50 cm, Breitstrich für Übergänge und Haltelinien**
50 cm, Breitstrich für Übergänge und Haltelinien

wie in Position 18.1 beschrieben, jedoch 50 cm, Breitstrich für Übergänge und Haltelinien
Menge: 80,000 m

**18.9 50 cm, Breitstrich für Wartelinien, Lücke wird mitgemessen**
50 cm, Breitstrich für Wartelinien, Lücke wird mitgemessen

wie in Position 8.1 beschrieben, jedoch 50 cm, Breitstrich für Wartelinien; Lücke wir mitgemessen
Menge: 3,000 m

**18.10 5 m Pfeilzeichen geradeaus**
5 m Pfeilzeichen geradeaus

wie in Position 18.1 beschrieben, jedoch 5 m Pfeilzeichen geradeaus
Menge: 16,000 St

**18.11 5 m Pfeilzeichen Abbieger**
5 m Pfeilzeichen Abbieger

wie in Position 18.1 beschrieben, jedoch 5 m Pfeilzeichen Abbieger
Menge: 11,000 St

**18.12 5 m Pfeilzeichen geradeaus und Abbieger**
5 m Pfeilzeichen geradeaus und Abbieger

wie in Position 18.1 beschrieben, jedoch 5 m Pfeilzeichen geradeaus und Abbieger
Menge: 14,000 St

**18.13 Thermo Räder, 87 x 100 cm**
Thermo Räder, 87 x 100 cm

wie in Position 8.1 beschrieben, Thermo Räder 87 x 100 cm
Menge: 58,000 St

**18.14 rote Reibeplastik, RAL 3013**
rote Reibeplastik, RAL 3013

wie in Position 8.1 beschrieben, rote Reibeplastik, RAL 3013
Menge: 525,000 m2

**18.15 Grenzmarkierung, Schmalstrich ohne Unterbrechung, 0,12 m**
Grenzmarkierung, Schmalstrich ohne Unterbrechung, 0,12 m

Längsmarkierung als durchgezogene "Leitlinie" nach RMS und ZTV M 13 Breite: 0,12 m aus weißer themoplastischer Masse, reflektierend, ohne auffräsen der Asphaltdeckschicht herstellen.

Dauermarkierung Verkehrsklasse P 6 - 3 mm aufgelegt.

Strich mit Vormarkierung als Erstmarkierung.

Markierung auf Asphaltdeckschicht.

Fläche vor Markierung von losen Schmutz reinigen. Reinigung ist in diese Position mit einzurechnen und wird nicht gesondert vergütet.

Das Räumgut geht in das Eigentum des AN über und ist gemäß Kreislaufwirtschafts- und Abfallgesetz (KrW-/AbfG) einer Wiederverwertung zuzuführen.
Menge: 62,000 m
